# Grupo de presión de gas oil

- Propiedad del archivo: CYPE INGENIEROS, S.A.
- Formato: FIEBDC-3/2002
- Ámbito geográfico: Paraguay
- Divisa: PYG
- Costes indirectos: 3.00 %
- Gastos generales: 13.00 %
- Beneficio industrial: 6.00 %
- IVA: 10.00 %

## I Instalaciones

### IC Calefacción, refrigeración, climatización y agua caliente sanitaria

#### ICD Combustible líquido

**ICD160** Ud Grupo de presión de gas oil.
Grupo de presión de gas oil, formado por: dos bombas, con una potencia de 2x1100 W, caudal máximo de 1500 l/h, motor con protección IP55, para alimentación trifásica a 230/400 V; filtro; vacuómetro; válvulas de corte; válvulas de retención; manómetro; presostato de doble función; válvula de seguridad; depósito de membrana, de chapa de acero; detector de derrames con sonda; tablero eléctrico de control y soporte metálico. Totalmente montado, conexionado y puesto en marcha por la empresa instaladora para la comprobación de su correcto funcionamiento. Sin incluir la instalación eléctrica.
Incluye: Replanteo. Colocación y fijación del grupo de presión. Conexionado. Puesta en marcha.
Criterio de medición de proyecto: Número de unidades previstas, según documentación gráfica de Proyecto.
Criterio de medición de obra: Se medirá el número de unidades realmente ejecutadas según especificaciones de Proyecto.

| Código | Ud | Descripción | Rendimiento | Precio | Importe |
|---|---|---|---|---|---|
| mt38dep900F | Ud | Grupo de presión de gas oil, formado por: dos bombas, con una potencia de 2x1100 W, caudal máximo de 1500 l/h, motor con protección IP55, para alimentación trifásica a 230/400 V; filtro; vacuómetro; válvulas de corte; válvulas de retención; manómetro; presostato de doble función; válvula de seguridad; depósito de membrana, de chapa de acero; detector de derrames con sonda; tablero eléctrico de control y soporte metálico. (material) | 1.000 | 65791719.00 | 65791719.00 |
| mo004 | h | Oficial calefactor. (mano de obra) | 6.275 | 68578.53 | 430330.28 |
| mo103 | h | Medio oficial calefactor. (mano de obra) | 6.275 | 42707.99 | 267992.64 |
| % | % | Herramientas | 2 % | 66490041.92 | 1329800.84 |
|  |  | Costes directos |  |  | 67819842.76 |
