# Ducto de ventilación para depósito de combustible líquido

- Propiedad del archivo: CYPE INGENIEROS, S.A.
- Formato: FIEBDC-3/2002
- Ámbito geográfico: Paraguay
- Divisa: PYG
- Costes indirectos: 3.00 %
- Gastos generales: 13.00 %
- Beneficio industrial: 6.00 %
- IVA: 10.00 %

## I Instalaciones

### IC Calefacción, refrigeración, climatización y agua caliente sanitaria

#### ICD Combustible líquido

**ICD116** m Ducto de ventilación para depósito de combustible líquido.
Ducto de ventilación para depósito de combustible líquido, colocado superficialmente y fijado al paramento, formado por tubo de acero negro, con soldadura longitudinal por resistencia eléctrica, serie M, de 1 1/2" DN 40 mm de diámetro y 3,2 mm de espesor. Incluso material auxiliar para montaje y sujeción a la obra, accesorios y piezas especiales colocados mediante soldadura eléctrica, y raspado y limpieza de óxidos, mano de imprimación antioxidante de al menos 50 micras de espesor. Totalmente montado, conexionado y probado.
Incluye: Replanteo y trazado. Raspado y limpieza de óxidos. Aplicación de imprimación antioxidante. Colocación y fijación de tubos, accesorios y piezas especiales.
Criterio de medición de proyecto: Longitud medida según documentación gráfica de Proyecto.
Criterio de medición de obra: Se medirá la longitud realmente ejecutada según especificaciones de Proyecto.

| Código | Ud | Descripción | Rendimiento | Precio | Importe |
|---|---|---|---|---|---|
| mt08tan330f | Ud | Material auxiliar para montaje y sujeción a la obra de las tuberías de acero, de 1 1/2" DN 40 mm. (material) | 1.000 | 5871.00 | 5871.00 |
| mt08tan010fc | m | Tubo de acero negro, con soldadura longitudinal por resistencia eléctrica, serie M, de 1 1/2" DN 40 mm de diámetro y 3,2 mm de espesor, con el precio incrementado el 10% en concepto de accesorios y piezas especiales. (material) | 1.000 | 53587.00 | 53587.00 |
| mt27pfi030 | kg | Imprimación antioxidante con poliuretano. (material) | 0.019 | 96249.00 | 1828.73 |
| mo004 | h | Oficial calefactor. (mano de obra) | 0.502 | 68578.53 | 34426.42 |
| mo103 | h | Medio oficial calefactor. (mano de obra) | 0.502 | 42707.99 | 21439.41 |
| % | % | Herramientas | 2 % | 117152.56 | 2343.05 |
|  |  | Costes directos |  |  | 119495.61 |
