# Colector para calefacción por piso radiante, para industria y sector terciario

- Propiedad del archivo: CYPE INGENIEROS, S.A.
- Formato: FIEBDC-3/2002
- Ámbito geográfico: Paraguay
- Divisa: PYG
- Costes indirectos: 3.00 %
- Gastos generales: 13.00 %
- Beneficio industrial: 6.00 %
- IVA: 10.00 %

## I Instalaciones

### IC Calefacción, refrigeración, climatización y agua caliente sanitaria

#### ICE Emisores por agua para calefacción y refrigeración

**ICE101** Ud Colector para calefacción por piso radiante, para industria y sector terciario.
Colector modular, de poliamida, de 1 1/2" de diámetro, para 4 circuitos, conjunto de accesorios para formación de colector modular, racores hembra de 20 mm x 3/4" eurocono, curvatubos de plástico, conjunto de dos válvulas de esfera para cierre del circuito del colector de 1 1/2" de diámetro. Totalmente montado, conexionado y probado.
Incluye: Replanteo del emplazamiento del colector. Colocación del colector. Conexión de las tuberías al colector. Conexión del colector a la red de distribución interior o a la caldera.
Criterio de medición de proyecto: Número de unidades previstas, según documentación gráfica de Proyecto.
Criterio de medición de obra: Se medirá el número de unidades realmente ejecutadas según especificaciones de Proyecto.

| Código | Ud | Descripción | Rendimiento | Precio | Importe |
|---|---|---|---|---|---|
| mt37alu121a | Ud | Conjunto de accesorios para formación de colector modular, de 1 1/2" de diámetro, formado por dos soportes largos de pared, dos soportes cortos de pared, dos llaves de llenado de latón, dos termómetros, un manómetro, dos tapones terminales y material de montaje. (material) | 1.000 | 2557242.00 | 2557242.00 |
| mt37alu125aa | Ud | Colector modular, de poliamida, de 1 1/2" de diámetro, para 4 circuitos. (material) | 1.000 | 5156035.00 | 5156035.00 |
| mt37alu005e | Ud | Racor hembra de 20 mm x 3/4" eurocono. (material) | 8.000 | 108597.00 | 868776.00 |
| mt37alu085a | Ud | Conjunto de dos válvulas de esfera para cierre del circuito del colector de 1 1/2" de diámetro. (material) | 1.000 | 2294783.00 | 2294783.00 |
| mt37alu016a | Ud | Curvatubos de plástico. (material) | 8.000 | 28103.00 | 224824.00 |
| mo004 | h | Oficial calefactor. (mano de obra) | 1.994 | 68578.53 | 136745.59 |
| mo103 | h | Medio oficial calefactor. (mano de obra) | 1.994 | 42707.99 | 85159.73 |
| % | % | Herramientas | 2 % | 11323565.32 | 226471.31 |
|  |  | Costes directos |  |  | 11550036.63 |
