# Fancoil vertical de suelo, sistema de cuatro tubos

- Propiedad del archivo: CYPE INGENIEROS, S.A.
- Formato: FIEBDC-3/2002
- Ámbito geográfico: Paraguay
- Divisa: PYG
- Costes indirectos: 3.00 %
- Gastos generales: 13.00 %
- Beneficio industrial: 6.00 %
- IVA: 10.00 %

## I Instalaciones

### IC Calefacción, refrigeración, climatización y agua caliente sanitaria

#### ICF Unidades no autónomas para climatización

**ICF045** Ud Fancoil vertical de suelo, sistema de cuatro tubos.
Fancoil vertical con envolvente, sistema de cuatro tubos, potencia frigorífica total nominal de 1,65 kW (temperatura húmeda de entrada del aire: 19°C; temperatura de entrada del agua: 7°C, salto térmico: 5°C), potencia calorífica nominal de 1,75 kW (temperatura de entrada del aire: 20°C; temperatura de entrada del agua: 70°C), de 3 velocidades, caudal de agua nominal de 0,358 m³/h, caudal de aire nominal de 220 m³/h, presión de aire nominal de 27 Pa y potencia sonora nominal de 46 dBA, con válvula de tres vías con bypass (4 vías), con actuador, para la batería de frío, y válvula de tres vías con bypass (4 vías), con actuador, para la batería de calor. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt42ftc500agI | Ud | Fancoil vertical con envolvente, sistema de cuatro tubos, potencia frigorífica total nominal de 1,65 kW (temperatura húmeda de entrada del aire: 19°C; temperatura de entrada del agua: 7°C, salto térmico: 5°C), potencia calorífica nominal de 1,75 kW (temperatura de entrada del aire: 20°C; temperatura de entrada del agua: 70°C), de 3 velocidades, caudal de agua nominal de 0,358 m³/h, caudal de aire nominal de 220 m³/h, presión de aire nominal de 27 Pa y potencia sonora nominal de 46 dBA; incluso transporte hasta pie de obra sobre camión. (material) | 1.000 | 3976928.00 | 3976928.00 |
| mt42vsi010dg | Ud | Válvula de tres vías con bypass (4 vías), con actuador; incluso conexiones y montaje. (material) | 2.000 | 1029401.00 | 2058802.00 |
| mt37sve010b | Ud | Válvula de esfera de latón niquelado para roscar de 1/2". (material) | 4.000 | 50924.00 | 203696.00 |
| mo005 | h | Oficial instalador de aire acondicionado. (mano de obra) | 4.233 | 68578.53 | 290292.92 |
| mo104 | h | Medio oficial instalador de aire acondicionado. (mano de obra) | 4.233 | 42707.99 | 180782.92 |
| % | % | Herramientas | 2 % | 6710501.84 | 134210.04 |
|  |  | Costes directos |  |  | 6844711.88 |
