# Ducto de doble pared de acero inoxidable, con aislamiento

- Propiedad del archivo: CYPE INGENIEROS, S.A.
- Formato: FIEBDC-3/2002
- Ámbito geográfico: Paraguay
- Divisa: PYG
- Costes indirectos: 3.00 %
- Gastos generales: 13.00 %
- Beneficio industrial: 6.00 %
- IVA: 10.00 %

## I Instalaciones

### IC Calefacción, refrigeración, climatización y agua caliente sanitaria

#### ICO Sistemas de evacuación de los productos de la combustión

**ICO135** m Ducto de doble pared de acero inoxidable, con aislamiento.
Ducto para evacuación de los productos de la combustión, de la campana extractora industrial de cocina, formado por tubo de doble pared con aislamiento y junta de estanqueidad, de 125 mm de diámetro interior, compuesto por pared interior de acero inoxidable AISI 304 y pared exterior de acero inoxidable AISI 304, con aislamiento de lana de roca entre paredes, de 30 mm de espesor y 100 kg/m³ de densidad, con junta de estanqueidad de silicona, resistencia al fuego EI 30 (ho/ve i<=>o), temperatura máxima de 200°C, presión de trabajo de hasta 500 Pa. Incluso accesorios, piezas especiales, módulos finales y material auxiliar para montaje y sujeción a la obra.
Incluye: Replanteo. Presentación de tubos, accesorios, piezas especiales y módulos finales. Fijación del material auxiliar para montaje y sujeción a la obra. Montaje. Conexionado y comprobación de su correcto funcionamiento.
Criterio de medición de proyecto: Longitud medida desde el arranque del ducto hasta la parte superior del módulo final, según documentación gráfica de Proyecto.
Criterio de medición de obra: Se medirá, desde el arranque del ducto hasta la parte superior del módulo final, la longitud realmente ejecutada según especificaciones de Proyecto.

| Código | Ud | Descripción | Rendimiento | Precio | Importe |
|---|---|---|---|---|---|
| mt20din271a | Ud | Material auxiliar para montaje y sujeción a la obra de los tubos de doble pared con aislamiento y junta de estanqueidad, de 125 mm de diámetro interior. (material) | 1.000 | 88884.00 | 88884.00 |
| mt20din270am | m | Tubo de doble pared con aislamiento y junta de estanqueidad, de 125 mm de diámetro interior, compuesto por pared interior de acero inoxidable AISI 304 y pared exterior de acero inoxidable AISI 304, con aislamiento de lana de roca entre paredes, de 30 mm de espesor y 100 kg/m³ de densidad, con junta de estanqueidad de silicona, resistencia al fuego EI 30 (ho/ve i<=>o), temperatura máxima de 200°C, presión de trabajo de hasta 500 Pa, con el precio incrementado el 60% en concepto de accesorios, piezas especiales y módulos finales. (material) | 1.000 | 2370245.00 | 2370245.00 |
| mo004 | h | Oficial calefactor. (mano de obra) | 0.507 | 68578.53 | 34769.31 |
| mo103 | h | Medio oficial calefactor. (mano de obra) | 0.507 | 42707.99 | 21652.95 |
| % | % | Herramientas | 2 % | 2515551.26 | 50311.03 |
|  |  | Costes directos |  |  | 2565862.29 |
