# Ducto concéntrico de doble pared de aluminio

- Propiedad del archivo: CYPE INGENIEROS, S.A.
- Formato: FIEBDC-3/2002
- Ámbito geográfico: Paraguay
- Divisa: PYG
- Costes indirectos: 3.00 %
- Gastos generales: 13.00 %
- Beneficio industrial: 6.00 %
- IVA: 10.00 %

## I Instalaciones

### IC Calefacción, refrigeración, climatización y agua caliente sanitaria

#### ICO Sistemas de evacuación de los productos de la combustión

**ICO190** m Ducto concéntrico de doble pared de aluminio.
Ducto para evacuación de los productos de la combustión y admisión de aire comburente, formado por tubo de doble pared con junta de estanqueidad, de 60/100 mm de diámetro, compuesto por pared interior de aluminio y pared exterior de aluminio acabado lacado color blanco, con junta de estanqueidad de silicona, temperatura máxima de 200°C, presión de trabajo de hasta 200 Pa. Incluso accesorios, piezas especiales, módulos finales y material auxiliar para montaje y sujeción a la obra.
Incluye: Replanteo. Presentación de tubos, accesorios, piezas especiales y módulos finales. Fijación del material auxiliar para montaje y sujeción a la obra. Montaje. Conexionado y comprobación de su correcto funcionamiento.
Criterio de medición de proyecto: Longitud medida desde el arranque del ducto hasta la parte superior del módulo final, según documentación gráfica de Proyecto.
Criterio de medición de obra: Se medirá, desde el arranque del ducto hasta la parte superior del módulo final, la longitud realmente ejecutada según especificaciones de Proyecto.

| Código | Ud | Descripción | Rendimiento | Precio | Importe |
|---|---|---|---|---|---|
| mt20din141a | Ud | Material auxiliar para montaje y sujeción a la obra de los tubos de doble pared con junta de estanqueidad, de 60/100 mm de diámetro. (material) | 1.000 | 23791.00 | 23791.00 |
| mt20din140am | m | Tubo de doble pared con junta de estanqueidad, de 60/100 mm de diámetro, compuesto por pared interior de aluminio y pared exterior de aluminio acabado lacado color blanco, con junta de estanqueidad de silicona, temperatura máxima de 200°C, presión de trabajo de hasta 200 Pa, con el precio incrementado el 60% en concepto de accesorios, piezas especiales y módulos finales. (material) | 1.000 | 634419.00 | 634419.00 |
| mo004 | h | Oficial calefactor. (mano de obra) | 0.371 | 68578.53 | 25442.63 |
| mo103 | h | Medio oficial calefactor. (mano de obra) | 0.371 | 42707.99 | 15844.66 |
| % | % | Herramientas | 2 % | 699497.29 | 13989.95 |
|  |  | Costes directos |  |  | 713487.24 |
