# Ducto extensible para climatizador evaporativo

- Propiedad del archivo: CYPE INGENIEROS, S.A.
- Formato: FIEBDC-3/2002
- Ámbito geográfico: Paraguay
- Divisa: PYG
- Costes indirectos: 3.00 %
- Gastos generales: 13.00 %
- Beneficio industrial: 6.00 %
- IVA: 10.00 %

## I Instalaciones

### IC Calefacción, refrigeración, climatización y agua caliente sanitaria

#### ICP Bioclimatización

**ICP030** Ud Ducto extensible para climatizador evaporativo.
Ducto de descarga para climatizador evaporativo, con tramo extensible hasta 10 m de longitud, formado por difusor cónico de 900 mm de diámetro con tapa, tubo extensible de 610 mm de diámetro, tolva de 660x660 mm, ducto rectangular de 660x660 mm y 750 mm de longitud y cuerda soporte. Incluso accesorios de montaje y elementos de fijación. Totalmente montado.
Incluye: Replanteo. Colocación y fijación.
Criterio de medición de proyecto: Número de unidades previstas, según documentación gráfica de Proyecto.
Criterio de medición de obra: Se medirá el número de unidades realmente ejecutadas según especificaciones de Proyecto.

| Código | Ud | Descripción | Rendimiento | Precio | Importe |
|---|---|---|---|---|---|
| mt42ter050d | Ud | Ducto de descarga para climatizador evaporativo, con tramo extensible hasta 10 m de longitud, formado por difusor cónico de 900 mm de diámetro con tapa, tubo extensible de 610 mm de diámetro, tolva de 660x660 mm, ducto rectangular de 660x660 mm y 750 mm de longitud y cuerda soporte. (material) | 1.000 | 12535793.00 | 12535793.00 |
| mo005 | h | Oficial instalador de aire acondicionado. (mano de obra) | 1.842 | 68578.53 | 126321.65 |
| mo104 | h | Medio oficial instalador de aire acondicionado. (mano de obra) | 1.842 | 42707.99 | 78668.12 |
| % | % | Herramientas | 2 % | 12740782.77 | 254815.66 |
|  |  | Costes directos |  |  | 12995598.43 |
