# Interacumulador de intercambio doble, para producción de agua caliente sanitaria

- Propiedad del archivo: CYPE INGENIEROS, S.A.
- Formato: FIEBDC-3/2002
- Ámbito geográfico: Paraguay
- Divisa: PYG
- Costes indirectos: 3.00 %
- Gastos generales: 13.00 %
- Beneficio industrial: 6.00 %
- IVA: 10.00 %

## I Instalaciones

### IC Calefacción, refrigeración, climatización y agua caliente sanitaria

#### ICS Sistemas de conducción de agua

**ICS055** Ud Interacumulador de intercambio doble, para producción de agua caliente sanitaria
Interacumulador de suelo, de dos serpentines, de 750 l de capacidad, altura 2300 mm, diámetro 700 mm, con cuba de acero vitrificado, protección catódica mediante ánodo de sacrificio, aislamiento con espuma de poliuretano, toma para recirculación, dos vainas para inserción de sensores y punto de acceso a interior para mantenimiento. Incluso válvulas de corte, elementos de montaje y accesorios necesarios para su correcto funcionamiento.
Incluye: Replanteo. Colocación. Conexionado. Comprobación de su correcto funcionamiento.
Criterio de medición de proyecto: Número de unidades previstas, según documentación gráfica de Proyecto.
Criterio de medición de obra: Se medirá el número de unidades realmente ejecutadas según especificaciones de Proyecto.

| Código | Ud | Descripción | Rendimiento | Precio | Importe |
|---|---|---|---|---|---|
| mt38csg065p | Ud | Interacumulador de suelo, de dos serpentines, de 750 l de capacidad, altura 2300 mm, diámetro 700 mm, con cuba de acero vitrificado, protección catódica mediante ánodo de sacrificio, aislamiento con espuma de poliuretano, toma para recirculación, dos vainas para inserción de sensores y punto de acceso a interior para mantenimiento. (material) | 1.000 | 42205457.00 | 42205457.00 |
| mt37sve010d | Ud | Válvula de esfera de latón niquelado para roscar de 1". (material) | 6.000 | 125114.00 | 750684.00 |
| mt38www011 | Ud | Material auxiliar para instalaciones de agua caliente sanitaria (material) | 1.000 | 14926.00 | 14926.00 |
| mo004 | h | Oficial calefactor. (mano de obra) | 1.856 | 68578.53 | 127281.75 |
| mo103 | h | Medio oficial calefactor. (mano de obra) | 1.856 | 42707.99 | 79266.03 |
| % | % | Herramientas | 2 % | 43177614.78 | 863552.30 |
|  |  | Costes directos |  |  | 44041167.08 |
