# Grupo hidráulico para circuitos de calefacción, con intercambiador para producción de agua caliente sanitaria

- Propiedad del archivo: CYPE INGENIEROS, S.A.
- Formato: FIEBDC-3/2002
- Ámbito geográfico: Paraguay
- Divisa: PYG
- Costes indirectos: 3.00 %
- Gastos generales: 13.00 %
- Beneficio industrial: 6.00 %
- IVA: 10.00 %

## I Instalaciones

### IC Calefacción, refrigeración, climatización y agua caliente sanitaria

#### ICS Sistemas de conducción de agua

**ICS113** Ud Grupo hidráulico para circuitos de calefacción, con intercambiador para producción de agua caliente sanitaria
Estación de transferencia para circuitos de calefacción por radiadores o con fancoils y agua caliente sanitaria instantánea, caudal de 19 l/min, de 580x280x390 mm, con intercambiador de placas con aislamiento térmico, válvula de control proporcional de caudal para prioridad de agua caliente sanitaria, válvula reguladora de presión diferencial, válvula termostática para el servicio de agua caliente sanitaria, conexiones para la bomba de recirculación para agua caliente sanitaria, bypass con válvula termostática, conexiones y carcasa con aislamiento térmico de EPP, con juego de válvulas de corte de 3/4".
Incluye: Replanteo. Colocación. Conexionado y comprobación de su correcto funcionamiento.
Criterio de medición de proyecto: Número de unidades previstas, según documentación gráfica de Proyecto.
Criterio de medición de obra: Se medirá el número de unidades realmente ejecutadas según especificaciones de Proyecto.

| Código | Ud | Descripción | Rendimiento | Precio | Importe |
|---|---|---|---|---|---|
| mt38eup115a | Ud | Estación de transferencia para circuitos de calefacción por radiadores o con fancoils y agua caliente sanitaria instantánea, caudal de 19 l/min, de 580x280x390 mm, con intercambiador de placas con aislamiento térmico, válvula de control proporcional de caudal para prioridad de agua caliente sanitaria, válvula reguladora de presión diferencial, válvula termostática para el servicio de agua caliente sanitaria, conexiones para la bomba de recirculación para agua caliente sanitaria, bypass con válvula termostática, conexiones y carcasa con aislamiento térmico de EPP. (material) | 1.000 | 22853483.00 | 22853483.00 |
| mt38eup104a | Ud | Juego de válvulas de corte de 3/4". (material) | 1.000 | 1315807.00 | 1315807.00 |
| mo004 | h | Oficial calefactor. (mano de obra) | 0.990 | 68578.53 | 67892.74 |
| mo103 | h | Medio oficial calefactor. (mano de obra) | 0.990 | 42707.99 | 42280.91 |
| % | % | Herramientas | 2 % | 24279463.65 | 485589.27 |
|  |  | Costes directos |  |  | 24765052.92 |
