# Medidor calorífico

- Propiedad del archivo: CYPE INGENIEROS, S.A.
- Formato: FIEBDC-3/2002
- Ámbito geográfico: Paraguay
- Divisa: PYG
- Costes indirectos: 3.00 %
- Gastos generales: 13.00 %
- Beneficio industrial: 6.00 %
- IVA: 10.00 %

## I Instalaciones

### IC Calefacción, refrigeración, climatización y agua caliente sanitaria

#### ICS Sistemas de conducción de agua

**ICS085** Ud Medidor calorífico.
Medidor de energía, diámetro nominal 3/4", para caudal nominal 2,5 m³/h, formado por un medidor volumétrico por ultrasonidos, un módulo electrónico para lectura de datos, extraíble, para medición de temperaturas del medidor de energía entre 5°C y 150°C, con módulo para lectura a distancia del medidor mediante bus de comunicación M-bus, dos sondas de temperatura Pt 1000, una para la ida y otra para el retorno y dos entradas de impulsos para medidores de agua caliente sanitaria, con T portasonda de temperatura, de 3/4" de diámetro.
Incluye: Replanteo. Colocación. Conexionado. Comprobación de su correcto funcionamiento.
Criterio de medición de proyecto: Número de unidades previstas, según documentación gráfica de Proyecto.
Criterio de medición de obra: Se medirá el número de unidades realmente ejecutadas según especificaciones de Proyecto.

| Código | Ud | Descripción | Rendimiento | Precio | Importe |
|---|---|---|---|---|---|
| mt38alb729a | Ud | Medidor de energía, diámetro nominal 3/4", para caudal nominal 2,5 m³/h, formado por un medidor volumétrico por ultrasonidos, un módulo electrónico para lectura de datos, extraíble, para medición de temperaturas del medidor de energía entre 5°C y 150°C, con módulo para lectura a distancia del medidor mediante bus de comunicación M-bus, dos sondas de temperatura Pt 1000, una para la ida y otra para el retorno y dos entradas de impulsos para medidores de agua caliente sanitaria (material) | 1.000 | 3703529.00 | 3703529.00 |
| mt38alb732b | Ud | Juego de racores, de 3/4" de diámetro, para medidor de energía. (material) | 1.000 | 55493.00 | 55493.00 |
| mt38alb731b | Ud | T portasonda de temperatura, de 3/4" de diámetro, para medidor de energía. (material) | 2.000 | 103187.00 | 206374.00 |
| mt38www012 | Ud | Material auxiliar para instalaciones de calefacción y agua caliente sanitaria (material) | 0.050 | 21617.00 | 1080.85 |
| mo004 | h | Oficial calefactor. (mano de obra) | 0.495 | 68578.53 | 33946.37 |
| % | % | Herramientas | 2 % | 4000423.22 | 80008.46 |
|  |  | Costes directos |  |  | 4080431.68 |
