# Solución anticongelante

- Propiedad del archivo: CYPE INGENIEROS, S.A.
- Formato: FIEBDC-3/2002
- Ámbito geográfico: Paraguay
- Divisa: PYG
- Costes indirectos: 3.00 %
- Gastos generales: 13.00 %
- Beneficio industrial: 6.00 %
- IVA: 10.00 %

## I Instalaciones

### IC Calefacción, refrigeración, climatización y agua caliente sanitaria

#### ICU Geotermia

**ICU110** l Solución anticongelante.
Solución anticongelante agua-monopropilenglicol, concentración de anticongelante puro del 33%, para relleno de circuito de instalación de geotermia.
Criterio de medición de proyecto: Volumen estimado en función de las características de la instalación.
Criterio de medición de obra: Se medirá el volumen realmente suministrado según especificaciones de Proyecto.

| Código | Ud | Descripción | Rendimiento | Precio | Importe |
|---|---|---|---|---|---|
| mt37sge100d | l | Solución anticongelante agua-monopropilenglicol, concentración de anticongelante puro del 33%, para relleno de circuito de instalación de geotermia. (material) | 1.000 | 62505.00 | 62505.00 |
| % | % | Herramientas | 2 % | 62505.00 | 1250.10 |
|  |  | Costes directos |  |  | 63755.10 |
