# Detector de vibración, electrónico

- Propiedad del archivo: CYPE INGENIEROS, S.A.
- Formato: FIEBDC-3/2002
- Ámbito geográfico: Paraguay
- Divisa: PYG
- Costes indirectos: 3.00 %
- Gastos generales: 13.00 %
- Beneficio industrial: 6.00 %
- IVA: 10.00 %

## I Instalaciones

### ID Seguridad

#### IDE Detectores sísmicos

**IDE010** Ud Detector de vibración, electrónico.
Detector de vibración electrónico, con control automático de sensibilidad, indicación del nivel de vibración, medidor de impulsos, discriminación de falsas alarmas y memoria de alarma, contacto normalmente cerrado, sensibilidad regulable, posibilidad de conexión de hasta tres detectores esclavos y protección antiapertura. Instalación en puerta o en ventana. Incluso elementos de fijación.
Incluye: Replanteo. Fijación a la superficie soporte. Montaje, conexionado y comprobación de su correcto funcionamiento.
Criterio de medición de proyecto: Número de unidades previstas, según documentación gráfica de Proyecto.
Criterio de medición de obra: Se medirá el número de unidades realmente ejecutadas según especificaciones de Proyecto.

| Código | Ud | Descripción | Rendimiento | Precio | Importe |
|---|---|---|---|---|---|
| mt41ing090 | Ud | Detector de vibración electrónico, con control automático de sensibilidad, indicación del nivel de vibración, medidor de impulsos, discriminación de falsas alarmas y memoria de alarma, contacto normalmente cerrado, sensibilidad regulable, posibilidad de conexión de hasta tres detectores esclavos y protección antiapertura, para instalar en puertas y ventanas. Incluso elementos de fijación (material) | 1.000 | 1048068.00 | 1048068.00 |
| mo006 | h | Oficial instalador de redes y equipos de detección y seguridad. (mano de obra) | 0.246 | 68578.53 | 16870.32 |
| mo105 | h | Medio oficial instalador de redes y equipos de detección y seguridad. (mano de obra) | 0.246 | 42707.99 | 10506.17 |
| % | % | Herramientas | 2 % | 1075444.49 | 21508.89 |
|  |  | Costes directos |  |  | 1096953.38 |
