# Caja de protección y medida

- Propiedad del archivo: CYPE INGENIEROS, S.A.
- Formato: FIEBDC-3/2002
- Ámbito geográfico: Paraguay
- Divisa: PYG
- Costes indirectos: 3.00 %
- Gastos generales: 13.00 %
- Beneficio industrial: 6.00 %
- IVA: 10.00 %

## I Instalaciones

### IE Eléctricas

#### IEC Cajas generales de protección

**IEC010** Ud Caja de protección y medida.
Suministro e instalación en el interior de hornacina mural, en vivienda unifamiliar o local, de caja de protección y medida CPM1-E2, de hasta 63 A de intensidad, para 1 medidor monofásico, formada por una envolvente aislante, precintable, autoventilada y con mirilla de material transparente resistente a la acción de los rayos ultravioletas, para instalación empotrada. Incluso equipo completo de medida, bornes de conexión, bases cortacircuitos y fusibles para protección de la ramal 45° simple individual. Normalizada por la empresa suministradora y preparada para acometida subterránea. Totalmente montada, conexionada y probada.
Incluye: Replanteo de la situación de los ductos y anclajes de la caja. Fijación. Colocación de tubos y piezas especiales. Conexionado.
Criterio de medición de proyecto: Número de unidades previstas, según documentación gráfica de Proyecto.
Criterio de medición de obra: Se medirá el número de unidades realmente ejecutadas según especificaciones de Proyecto.

| Código | Ud | Descripción | Rendimiento | Precio | Importe |
|---|---|---|---|---|---|
| mt35cgp010u | Ud | Caja de protección y medida CPM1-E2, de hasta 63 A de intensidad, para 1 medidor monofásico, formada por una envolvente aislante, precintable, autoventilada y con mirilla de material transparente resistente a la acción de los rayos ultravioletas, para instalación empotrada. Incluso equipo completo de medida, bornes de conexión, bases cortacircuitos y fusibles para protección de la ramal 45° simple individual. Normalizada por la empresa suministradora. Con grados de protección IP43 e IK09. (material) | 1.000 | 1318397.00 | 1318397.00 |
| mt35cgp040h | m | Tubo de PVC liso, serie B, de 160 mm de diámetro exterior y 3,2 mm de espesor. (material) | 3.000 | 56939.00 | 170817.00 |
| mt35cgp040f | m | Tubo de PVC liso, serie B, de 110 mm de diámetro exterior y 3,2 mm de espesor. (material) | 1.000 | 39041.00 | 39041.00 |
| mt35www010 | Ud | Material auxiliar para instalaciones eléctricas. (material) | 1.000 | 15491.00 | 15491.00 |
| mo020 | h | Oficial de construcción. (mano de obra) | 0.368 | 71617.94 | 26355.40 |
| mo113 | h | Ayudante de construcción. (mano de obra) | 0.368 | 44181.01 | 16258.61 |
| mo003 | h | Oficial electricista. (mano de obra) | 0.614 | 73602.09 | 45191.68 |
| mo102 | h | Medio oficial electricista. (mano de obra) | 0.614 | 45830.76 | 28140.09 |
| % | % | Herramientas | 2 % | 1659691.78 | 33193.84 |
|  |  | Costes directos |  |  | 1692885.62 |
