# Interruptor de superficie, estanco

- Propiedad del archivo: CYPE INGENIEROS, S.A.
- Formato: FIEBDC-3/2002
- Ámbito geográfico: Paraguay
- Divisa: PYG
- Costes indirectos: 3.00 %
- Gastos generales: 13.00 %
- Beneficio industrial: 6.00 %
- IVA: 10.00 %

## I Instalaciones

### IE Eléctricas

#### IEM Mecanismos

**IEM026** Ud Interruptor de superficie, estanco.
Interruptor unipolar (1P) estanco, con grado de protección IP55, monobloc, con piloto luminoso indicador de carga conectada, gama básica, intensidad asignada 10 AX, tensión asignada 250 V, con tecla con visor y caja, de color blanco. Instalación en superficie.
Incluye: Montaje, conexionado y comprobación de su correcto funcionamiento.
Criterio de medición de proyecto: Número de unidades previstas, según documentación gráfica de Proyecto.
Criterio de medición de obra: Se medirá el número de unidades realmente ejecutadas según especificaciones de Proyecto.

| Código | Ud | Descripción | Rendimiento | Precio | Importe |
|---|---|---|---|---|---|
| mt33gbg117b | Ud | Interruptor unipolar (1P) estanco, con grado de protección IP55 según IEC 60439, monobloc, de superficie, con piloto luminoso indicador de carga conectada, gama básica, intensidad asignada 10 AX, tensión asignada 250 V, con tecla con visor y caja, de color blanco, según EN 60669. (material) | 1.000 | 174341.00 | 174341.00 |
| mo003 | h | Oficial electricista. (mano de obra) | 0.307 | 68578.53 | 21053.61 |
| % | % | Herramientas | 2 % | 195394.61 | 3907.89 |
|  |  | Costes directos |  |  | 199302.50 |
