# Toma de audio, vídeo, voz y datos, empotrada

- Propiedad del archivo: CYPE INGENIEROS, S.A.
- Formato: FIEBDC-3/2002
- Ámbito geográfico: Paraguay
- Divisa: PYG
- Costes indirectos: 3.00 %
- Gastos generales: 13.00 %
- Beneficio industrial: 6.00 %
- IVA: 10.00 %

## I Instalaciones

### IE Eléctricas

#### IEM Mecanismos

**IEM115** Ud Toma de audio, vídeo, voz y datos, empotrada.
Toma Jack de 3,5 mm, de un módulo, con tapa, de color blanco. Instalación empotrada.
Criterio de valoración económica: El precio no incluye la caja para mecanismo empotrado ni el marco embellecedor.
Incluye: Montaje, conexionado y comprobación de su correcto funcionamiento.
Criterio de medición de proyecto: Número de unidades previstas, según documentación gráfica de Proyecto.
Criterio de medición de obra: Se medirá el número de unidades realmente ejecutadas según especificaciones de Proyecto.

| Código | Ud | Descripción | Rendimiento | Precio | Importe |
|---|---|---|---|---|---|
| mt40gbg716a | Ud | Toma Jack de 3,5 mm, de un módulo, para empotrar, con tapa, de color blanco. (material) | 1.000 | 191679.00 | 191679.00 |
| mo003 | h | Oficial electricista. (mano de obra) | 0.221 | 68578.53 | 15155.86 |
| % | % | Herramientas | 2 % | 206834.86 | 4136.70 |
|  |  | Costes directos |  |  | 210971.56 |
