# Marco embellecedor de mecanismos empotrados

- Propiedad del archivo: CYPE INGENIEROS, S.A.
- Formato: FIEBDC-3/2002
- Ámbito geográfico: Paraguay
- Divisa: PYG
- Costes indirectos: 3.00 %
- Gastos generales: 13.00 %
- Beneficio industrial: 6.00 %
- IVA: 10.00 %

## I Instalaciones

### IE Eléctricas

#### IEM Mecanismos

**IEM150** Ud Marco embellecedor de mecanismos empotrados.
Marco embellecedor para 2 elementos, gama básica, de color blanco.
Incluye: Replanteo. Montaje.
Criterio de medición de proyecto: Número de unidades previstas, según documentación gráfica de Proyecto.
Criterio de medición de obra: Se medirá el número de unidades realmente ejecutadas según especificaciones de Proyecto.

| Código | Ud | Descripción | Rendimiento | Precio | Importe |
|---|---|---|---|---|---|
| mt33gbg950b | Ud | Marco embellecedor para 2 elementos, gama básica, de color blanco. (material) | 1.000 | 32751.00 | 32751.00 |
| mo003 | h | Oficial electricista. (mano de obra) | 0.049 | 68578.53 | 3360.35 |
| % | % | Herramientas | 2 % | 36111.35 | 722.23 |
|  |  | Costes directos |  |  | 36833.58 |
