# Depósito aéreo prefabricado para agua potable

- Propiedad del archivo: CYPE INGENIEROS, S.A.
- Formato: FIEBDC-3/2002
- Ámbito geográfico: Paraguay
- Divisa: PYG
- Costes indirectos: 3.00 %
- Gastos generales: 13.00 %
- Beneficio industrial: 6.00 %
- IVA: 10.00 %

## I Instalaciones

### IF Plomería

#### IFD Depósitos/grupos de presión

**IFD060** Ud Depósito aéreo prefabricado para agua potable.
Depósito aéreo de poliéster reforzado con fibra de vidrio, cilíndrico, de 200 l, con tapa, aireador y rebosadero, para agua potable; válvula de corte de compuerta de latón fundido de 1" DN 25 mm para la entrada; mecanismo de corte de llenado formado por válvula de flotador; válvula de esfera para vaciado; válvula de corte de compuerta de latón fundido de 1" DN 25 mm para la salida. Incluso material auxiliar. Totalmente montado, conexionado y probado.
Incluye: Replanteo. Limpieza de la base de apoyo del depósito. Colocación y montaje de válvulas. Izado del depósito. Colocación, fijación y montaje del depósito. Colocación y fijación de tuberías y accesorios.
Criterio de medición de proyecto: Número de unidades previstas, según documentación gráfica de Proyecto.
Criterio de medición de obra: Se medirá el número de unidades realmente ejecutadas según especificaciones de Proyecto.

| Código | Ud | Descripción | Rendimiento | Precio | Importe |
|---|---|---|---|---|---|
| mt37sve010b | Ud | Válvula de esfera de latón niquelado para roscar de 1/2". (material) | 1.000 | 50924.00 | 50924.00 |
| mt37svc010f | Ud | Válvula de compuerta de latón fundido, para roscar, de 1". (material) | 2.000 | 94061.00 | 188122.00 |
| mt37vfl010c | Ud | Válvula de flotador de 1" de diámetro, para una presión máxima de 6 bar, con cuerpo de latón, boya esférica roscada de latón y obturador de goma. (material) | 1.000 | 699478.00 | 699478.00 |
| mt37dps020a | Ud | Depósito de poliéster reforzado con fibra de vidrio, cilíndrico, de 200 l, con tapa, aireador y rebosadero, para colocar en superficie. (material) | 1.000 | 1750497.00 | 1750497.00 |
| mt37www010 | Ud | Material auxiliar para instalaciones de plomería. (material) | 1.000 | 14412.00 | 14412.00 |
| mq04cag010a | h | Camión con grúa de hasta 6 t. (maquinaria) | 0.232 | 312016.00 | 72387.71 |
| mo008 | h | Oficial plomero. (mano de obra) | 1.142 | 68578.53 | 78316.68 |
| mo107 | h | Medio oficial plomero. (mano de obra) | 1.142 | 42707.99 | 48772.52 |
| % | % | Herramientas | 2 % | 2902909.91 | 58058.20 |
|  |  | Costes directos |  |  | 2960968.11 |
