# Purgador

- Propiedad del archivo: CYPE INGENIEROS, S.A.
- Formato: FIEBDC-3/2002
- Ámbito geográfico: Paraguay
- Divisa: PYG
- Costes indirectos: 3.00 %
- Gastos generales: 13.00 %
- Beneficio industrial: 6.00 %
- IVA: 10.00 %

## I Instalaciones

### IF Plomería

#### IFW Elementos

**IFW050** Ud Purgador.
Purgador automático de aire de gran capacidad con boya y rosca de 3/4" de diámetro, cuerpo y tapa de fundición GG25, para una presión máxima de trabajo de 25 bar y una temperatura máxima de 90°C.
Incluye: Replanteo. Colocación. Conexionado y comprobación de su correcto funcionamiento.
Criterio de medición de proyecto: Número de unidades previstas, según documentación gráfica de Proyecto.
Criterio de medición de obra: Se medirá el número de unidades realmente ejecutadas según especificaciones de Proyecto.

| Código | Ud | Descripción | Rendimiento | Precio | Importe |
|---|---|---|---|---|---|
| mt37sgl025a | Ud | Purgador automático de aire de gran capacidad con boya y rosca de 3/4" de diámetro, cuerpo y tapa de fundición GG25, para una presión máxima de trabajo de 25 bar y una temperatura máxima de 90°C. (material) | 1.000 | 2368241.00 | 2368241.00 |
| mt37www010 | Ud | Material auxiliar para instalaciones de plomería. (material) | 1.000 | 14412.00 | 14412.00 |
| mo008 | h | Oficial plomero. (mano de obra) | 0.123 | 68578.53 | 8435.16 |
| mo107 | h | Medio oficial plomero. (mano de obra) | 0.123 | 42707.99 | 5253.08 |
| % | % | Herramientas | 2 % | 2396341.24 | 47926.82 |
|  |  | Costes directos |  |  | 2444268.06 |
