# Registro

- Propiedad del archivo: CYPE INGENIEROS, S.A.
- Formato: FIEBDC-3/2002
- Ámbito geográfico: Paraguay
- Divisa: PYG
- Costes indirectos: 3.00 %
- Gastos generales: 13.00 %
- Beneficio industrial: 6.00 %
- IVA: 10.00 %

## I Instalaciones

### IF Plomería

#### IFW Elementos

**IFW070** Ud Registro.
Formación de registro enterrada, de dimensiones interiores 75x75x150 cm, construida con mampostería de ladrillo cerámico perforado, de 1/2 pie de espesor, asentado con mortero de cemento, confeccionado en obra, dosaje 1:6, sobre solera de hormigón masivo fck 300, HM-30/B/20/I+Qb de 15 cm de espesor, enfoscada y bruñida interiormente con mortero de cemento, confeccionado en obra, con aditivo hidrófugo, dosaje 1:3 formando aristas y esquinas a media caña, cerrada superiormente con tapa prefabricada de hormigón armado, para alojamiento de la válvula; previa excavación con medios manuales y posterior relleno del trasdós con material granular. Incluso mortero para sellado de juntas.
Criterio de valoración económica: El precio no incluye la válvula.
Incluye: Replanteo. Excavación con medios manuales. Eliminación de las tierras sueltas del fondo de la excavación. Vaciado y compactación del hormigón en formación de solera. Formación de la obra de mampostería con ladrillos, previamente humedecidos, colocados con mortero. Revoque y bruñido con mortero, redondeando los ángulos del fondo y de las paredes interiores de la registro. Conexionado de los tubos a la registro. Colocación de la tapa. Relleno del trasdós.
Criterio de medición de proyecto: Número de unidades previstas, según documentación gráfica de Proyecto.
Criterio de medición de obra: Se medirá el número de unidades realmente ejecutadas según especificaciones de Proyecto.

| Código | Ud | Descripción | Rendimiento | Precio | Importe |
|---|---|---|---|---|---|
| mt10hmf130iOe | m³ | Hormigón masivo fck 300, tipo HM-30/B/19/I+Qb, elaborado en planta, con cemento resistente a sulfatos SR. (material) | 0.227 | 1277138.00 | 289910.33 |
| mt04lpv010a | Ud | Ladrillo cerámico perforado (panal), para revestir, 24x11,5x9 cm, densidad 780 kg/m³. (material) | 185.000 | 2351.00 | 434935.00 |
| mt08aaa010a | m³ | Agua. (material) | 0.028 | 9226.00 | 258.33 |
| mt01arg005a | t | Arena de cantera, para mortero preparado en obra. (material) | 0.213 | 106133.00 | 22606.33 |
| mt08cem000p | kg | Cemento gris en bolsas. (material) | 49.573 | 1181.00 | 58545.71 |
| mt08adt010 | kg | Aditivo hidrófugo para impermeabilización de morteros u hormigones. (material) | 0.683 | 7381.00 | 5041.22 |
| mt11arf010f | Ud | Tapa de hormigón armado prefabricada, 96x96x5 cm. (material) | 1.000 | 473525.00 | 473525.00 |
| mt01arr010a | t | Grava de cantera, de 19 a 25 mm de diámetro. (material) | 2.090 | 67807.00 | 141716.63 |
| mq06hor010 | h | Hormigonera eléctrica con una capacidad de amasado de 160 l. (maquinaria) | 0.112 | 19436.00 | 2176.83 |
| au00auh040 |  | Vibrador de hormigón, eléctrico. | 1.000 | 0.00 | 0.00 |
| mo020 | h | Oficial de construcción. (mano de obra) | 3.181 | 66739.25 | 212297.55 |
| mo113 | h | Ayudante de construcción. (mano de obra) | 9.352 | 41172.67 | 385046.81 |
| % | % | Herramientas | 2 % | 2026059.74 | 40521.19 |
|  |  | Costes directos |  |  | 2066580.93 |
