# Regulador de gases licuados del petróleo (GLP)

- Propiedad del archivo: CYPE INGENIEROS, S.A.
- Formato: FIEBDC-3/2002
- Ámbito geográfico: Paraguay
- Divisa: PYG
- Costes indirectos: 3.00 %
- Gastos generales: 13.00 %
- Beneficio industrial: 6.00 %
- IVA: 10.00 %

## I Instalaciones

### IG Gases combustibles

#### IGW Elementos

**IGW005** Ud Regulador de gases licuados del petróleo (GLP).
Regulador de presión con válvula de seguridad por defecto de presión de 25 mbar de presión mínima y rearme manual, de 4 kg/h de caudal nominal, 500 mbar de presión máxima de entrada y 37 mbar de presión de salida.
Incluye: Montaje, conexionado y comprobación de su correcto funcionamiento.
Criterio de medición de proyecto: Número de unidades previstas, según documentación gráfica de Proyecto.
Criterio de medición de obra: Se medirá el número de unidades realmente ejecutadas según especificaciones de Proyecto.

| Código | Ud | Descripción | Rendimiento | Precio | Importe |
|---|---|---|---|---|---|
| mt43acr130a | Ud | Regulador de presión con válvula de seguridad por defecto de presión de 25 mbar de presión mínima y rearme manual, de 4 kg/h de caudal nominal, 500 mbar de presión máxima de entrada y 37 mbar de presión de salida. (material) | 1.000 | 284578.00 | 284578.00 |
| mo010 | h | Oficial instalador de gas. (mano de obra) | 0.307 | 68578.53 | 21053.61 |
| mo109 | h | Medio oficial instalador de gas. (mano de obra) | 0.307 | 42707.99 | 13111.35 |
| % | % | Herramientas | 2 % | 318742.96 | 6374.86 |
|  |  | Costes directos |  |  | 325117.82 |
