# Válvula de gas

- Propiedad del archivo: CYPE INGENIEROS, S.A.
- Formato: FIEBDC-3/2002
- Ámbito geográfico: Paraguay
- Divisa: PYG
- Costes indirectos: 3.00 %
- Gastos generales: 13.00 %
- Beneficio industrial: 6.00 %
- IVA: 10.00 %

## I Instalaciones

### IG Gases combustibles

#### IGW Elementos

**IGW020** Ud Válvula de gas.
Llave de esfera de latón con maneta y pata, con rosca cilíndrica GAS macho-macho de 3/4" de diámetro, PN=5 bar, acabado cromado.
Incluye: Montaje, conexionado y comprobación de su correcto funcionamiento.
Criterio de medición de proyecto: Número de unidades previstas, según documentación gráfica de Proyecto.
Criterio de medición de obra: Se medirá el número de unidades realmente ejecutadas según especificaciones de Proyecto.

| Código | Ud | Descripción | Rendimiento | Precio | Importe |
|---|---|---|---|---|---|
| mt43acv020d | Ud | Llave de esfera de latón con maneta y pata, con rosca cilíndrica GAS macho-macho de 3/4" de diámetro, PN=5 bar, acabado cromado. (material) | 1.000 | 77585.00 | 77585.00 |
| mo010 | h | Oficial instalador de gas. (mano de obra) | 0.215 | 68578.53 | 14744.38 |
| mo109 | h | Medio oficial instalador de gas. (mano de obra) | 0.215 | 42707.99 | 9182.22 |
| % | % | Herramientas | 2 % | 101511.60 | 2030.23 |
|  |  | Costes directos |  |  | 103541.83 |
