# Interruptor crepuscular

- Propiedad del archivo: CYPE INGENIEROS, S.A.
- Formato: FIEBDC-3/2002
- Ámbito geográfico: Paraguay
- Divisa: PYG
- Costes indirectos: 3.00 %
- Gastos generales: 13.00 %
- Beneficio industrial: 6.00 %
- IVA: 10.00 %

## I Instalaciones

### II Iluminación

#### IIC Sistemas de control y regulación

**IIC010** Ud Interruptor crepuscular.
Interruptor crepuscular con célula fotoeléctrica integrada, grado de protección IP54, para una potencia máxima de 700 W, 10 A, 250 V y 50 Hz, luminancia 5 a 1000 lux y retardo de conexión y desconexión, para mando automático de la iluminación. Incluso sujeciones.
Incluye: Replanteo. Montaje, conexionado y comprobación de su correcto funcionamiento.
Criterio de medición de proyecto: Número de unidades previstas, según documentación gráfica de Proyecto.
Criterio de medición de obra: Se medirá el número de unidades realmente ejecutadas según especificaciones de Proyecto.

| Código | Ud | Descripción | Rendimiento | Precio | Importe |
|---|---|---|---|---|---|
| mt34crg010a | Ud | Interruptor crepuscular con célula fotoeléctrica integrada, grado de protección IP54, para una potencia máxima de 700 W, 10 A, 250 V y 50 Hz, luminancia 5 a 1000 lux y retardo de conexión y desconexión, con sujeciones. (material) | 1.000 | 505004.00 | 505004.00 |
| mo003 | h | Oficial electricista. (mano de obra) | 0.157 | 68578.53 | 10766.83 |
| mo102 | h | Medio oficial electricista. (mano de obra) | 0.157 | 42707.99 | 6705.15 |
| % | % | Herramientas | 2 % | 522475.98 | 10449.52 |
|  |  | Costes directos |  |  | 532925.50 |
