# Proyector sobre carril electrificado trifásico

- Propiedad del archivo: CYPE INGENIEROS, S.A.
- Formato: FIEBDC-3/2002
- Ámbito geográfico: Paraguay
- Divisa: PYG
- Costes indirectos: 3.00 %
- Gastos generales: 13.00 %
- Beneficio industrial: 6.00 %
- IVA: 10.00 %

## I Instalaciones

### II Iluminación

#### III Interior

**III210** Ud Proyector sobre carril electrificado trifásico.
Proyector de aluminio inyectado, con tija y caja portaequipos, de aluminio y compuesto termoplástico, de color blanco, acabado mate, no regulable, de 35 W, alimentación a 220/240 V y 50-60 Hz, de 85 mm de diámetro y 179 mm de altura, con lámpara LED no reemplazable, temperatura de color 3000 K, óptica formada por reflector de alto rendimiento, haz de luz intensivo 15°, índice de reproducción cromática mayor de 90, flujo luminoso 3441 lúmenes, grado de protección IP20. Instalación sobre carril electrificado trifásico. Incluso lámparas.
Criterio de valoración económica: El precio no incluye el carril electrificado trifásico.
Incluye: Replanteo. Montaje, conexionado y comprobación de su correcto funcionamiento.
Criterio de medición de proyecto: Número de unidades previstas, según documentación gráfica de Proyecto.
Criterio de medición de obra: Se medirá el número de unidades realmente ejecutadas según especificaciones de Proyecto.

| Código | Ud | Descripción | Rendimiento | Precio | Importe |
|---|---|---|---|---|---|
| mt34lle240bb | Ud | Proyector para carril electrificado trifásico, de aluminio inyectado, con tija y caja portaequipos, de aluminio y compuesto termoplástico, de color blanco, acabado mate, no regulable, de 35 W, alimentación a 220/240 V y 50-60 Hz, de 85 mm de diámetro y 179 mm de altura, con lámpara LED no reemplazable, temperatura de color 3000 K, óptica formada por reflector de alto rendimiento, haz de luz intensivo 15°, índice de reproducción cromática mayor de 90, flujo luminoso 3441 lúmenes, grado de protección IP20. (material) | 1.000 | 1888902.00 | 1888902.00 |
| mo003 | h | Oficial electricista. (mano de obra) | 0.123 | 68578.53 | 8435.16 |
| mo102 | h | Medio oficial electricista. (mano de obra) | 0.123 | 42707.99 | 5253.08 |
| % | % | Herramientas | 2 % | 1902590.24 | 38051.80 |
|  |  | Costes directos |  |  | 1940642.04 |
