# Luminaria sobre carril electrificado trifásico

- Propiedad del archivo: CYPE INGENIEROS, S.A.
- Formato: FIEBDC-3/2002
- Ámbito geográfico: Paraguay
- Divisa: PYG
- Costes indirectos: 3.00 %
- Gastos generales: 13.00 %
- Beneficio industrial: 6.00 %
- IVA: 10.00 %

## I Instalaciones

### II Iluminación

#### III Interior

**III230** Ud Luminaria sobre carril electrificado trifásico.
Luminaria de chapa de acero, acabado termoesmaltado, de color blanco, no regulable, de 83 W, alimentación a 220/240 V y 50-60 Hz, de 124,2x1518x145,4 mm, con lámpara LED no reemplazable, temperatura de color 4000 K, óptica formada por reflector recubierto con aluminio vaporizado, acabado muy brillante, de alto rendimiento, haz de luz doble asimétrico, índice de reproducción cromática mayor de 80, flujo luminoso 8500 lúmenes, grado de protección IP20. Instalación sobre carril electrificado trifásico.
Criterio de valoración económica: El precio no incluye el carril electrificado trifásico.
Incluye: Replanteo. Montaje, conexionado y comprobación de su correcto funcionamiento.
Criterio de medición de proyecto: Número de unidades previstas, según documentación gráfica de Proyecto.
Criterio de medición de obra: Se medirá el número de unidades realmente ejecutadas según especificaciones de Proyecto.

| Código | Ud | Descripción | Rendimiento | Precio | Importe |
|---|---|---|---|---|---|
| mt34lle160N | Ud | Luminaria para carril electrificado trifásico, de chapa de acero, acabado termoesmaltado, de color blanco, no regulable, de 83 W, alimentación a 220/240 V y 50-60 Hz, de 124,2x1518x145,4 mm, con lámpara LED no reemplazable, temperatura de color 4000 K, óptica formada por reflector recubierto con aluminio vaporizado, acabado muy brillante, de alto rendimiento, haz de luz doble asimétrico, índice de reproducción cromática mayor de 80, flujo luminoso 8500 lúmenes, grado de protección IP20. (material) | 1.000 | 2995671.00 | 2995671.00 |
| mo003 | h | Oficial electricista. (mano de obra) | 0.123 | 68578.53 | 8435.16 |
| mo102 | h | Medio oficial electricista. (mano de obra) | 0.123 | 42707.99 | 5253.08 |
| % | % | Herramientas | 2 % | 3009359.24 | 60187.18 |
|  |  | Costes directos |  |  | 3069546.42 |
