# Entrada binaria KNX

- Propiedad del archivo: CYPE INGENIEROS, S.A.
- Formato: FIEBDC-3/2002
- Ámbito geográfico: Paraguay
- Divisa: PYG
- Costes indirectos: 3.00 %
- Gastos generales: 13.00 %
- Beneficio industrial: 6.00 %
- IVA: 10.00 %

## I Instalaciones

### IM Domóticas e inmóticas

#### IMK Componentes del sistema KNX

**IMK200** Ud Entrada binaria KNX.
Entrada binaria para conectar hasta 8 dispositivos convencionales con tensión nominal 230 V, de 4 módulos, con protocolo de comunicación KNX. Montaje en carril DIN.
Incluye: Montaje y conexionado.
Criterio de medición de proyecto: Número de unidades previstas, según documentación gráfica de Proyecto.
Criterio de medición de obra: Se medirá el número de unidades realmente ejecutadas según especificaciones de Proyecto.

| Código | Ud | Descripción | Rendimiento | Precio | Importe |
|---|---|---|---|---|---|
| mt35dse012a | Ud | Entrada binaria para conectar hasta 8 dispositivos convencionales con tensión nominal 230 V, de 4 módulos, con protocolo de comunicación KNX, con borne de conexión y ramal 45° simple KNX, para montaje en carril DIN. (material) | 1.000 | 4636336.00 | 4636336.00 |
| mo003 | h | Oficial electricista. (mano de obra) | 0.283 | 68578.53 | 19407.72 |
| mo102 | h | Medio oficial electricista. (mano de obra) | 0.283 | 42707.99 | 12086.36 |
| mo123 | h | Especialista en la puesta en marcha de instalaciones. (mano de obra) | 0.565 | 129708.58 | 73285.35 |
| % | % | Herramientas | 2 % | 4741115.43 | 94822.31 |
|  |  | Costes directos |  |  | 4835937.74 |
