# Acoplador de líneas KNX

- Propiedad del archivo: CYPE INGENIEROS, S.A.
- Formato: FIEBDC-3/2002
- Ámbito geográfico: Paraguay
- Divisa: PYG
- Costes indirectos: 3.00 %
- Gastos generales: 13.00 %
- Beneficio industrial: 6.00 %
- IVA: 10.00 %

## I Instalaciones

### IM Domóticas e inmóticas

#### IMK Componentes del sistema KNX

**IMK010** Ud Acoplador de líneas KNX.
Acoplador de 2 módulos, con aislamiento galvánico, para posibilitar el intercambio de información entre dos líneas. Montaje en carril DIN.
Incluye: Montaje y conexionado.
Criterio de medición de proyecto: Número de unidades previstas, según documentación gráfica de Proyecto.
Criterio de medición de obra: Se medirá el número de unidades realmente ejecutadas según especificaciones de Proyecto.

| Código | Ud | Descripción | Rendimiento | Precio | Importe |
|---|---|---|---|---|---|
| mt35dac010a | Ud | Acoplador de 2 módulos, con aislamiento galvánico, para dispositivos con protocolo de comunicación KNX, con bornes de conexión y ramal 45° simple, para montaje en carril DIN. (material) | 1.000 | 3542240.00 | 3542240.00 |
| mo003 | h | Oficial electricista. (mano de obra) | 0.270 | 68578.53 | 18516.20 |
| mo102 | h | Medio oficial electricista. (mano de obra) | 0.270 | 42707.99 | 11531.16 |
| mo123 | h | Especialista en la puesta en marcha de instalaciones. (mano de obra) | 0.540 | 129708.58 | 70042.63 |
| % | % | Herramientas | 2 % | 3642329.99 | 72846.60 |
|  |  | Costes directos |  |  | 3715176.59 |
