# Pulsador multifunción KNX. Instalación empotrada

- Propiedad del archivo: CYPE INGENIEROS, S.A.
- Formato: FIEBDC-3/2002
- Ámbito geográfico: Paraguay
- Divisa: PYG
- Costes indirectos: 3.00 %
- Gastos generales: 13.00 %
- Beneficio industrial: 6.00 %
- IVA: 10.00 %

## I Instalaciones

### IM Domóticas e inmóticas

#### IMK Componentes del sistema KNX

**IMK105** Ud Pulsador multifunción KNX. Instalación empotrada.
Pulsador multifunción KNX de 3 elementos, formado por módulo pulsador de 3 elementos para control de 6 funciones independientes con protocolo de comunicación KNX, tecla de 3 elementos de material termoplástico color blanco acabado brillante y marco embellecedor para 1 elemento de material termoplástico color blanco acabado brillante. Instalación empotrada.
Criterio de valoración económica: El precio no incluye el acoplador de bus ni la caja para mecanismo empotrado.
Incluye: Montaje y conexionado.
Criterio de medición de proyecto: Número de unidades previstas, según documentación gráfica de Proyecto.
Criterio de medición de obra: Se medirá el número de unidades realmente ejecutadas según especificaciones de Proyecto.

| Código | Ud | Descripción | Rendimiento | Precio | Importe |
|---|---|---|---|---|---|
| mt33gik050a | Ud | Módulo pulsador de 3 elementos para control de 6 funciones independientes con protocolo de comunicación KNX, con leds indicadores de estado y sensor de temperatura. (material) | 1.000 | 1751398.00 | 1751398.00 |
| mt33gik061ab | Ud | Tecla de 3 elementos de material termoplástico color blanco acabado brillante. (material) | 1.000 | 488786.00 | 488786.00 |
| mt33gir001aae | Ud | Marco embellecedor para 1 elemento de material termoplástico color blanco acabado brillante. (material) | 1.000 | 43659.00 | 43659.00 |
| mo003 | h | Oficial electricista. (mano de obra) | 0.117 | 68578.53 | 8023.69 |
| mo102 | h | Medio oficial electricista. (mano de obra) | 0.117 | 42707.99 | 4996.83 |
| mo123 | h | Especialista en la puesta en marcha de instalaciones. (mano de obra) | 0.233 | 129708.58 | 30222.10 |
| % | % | Herramientas | 2 % | 2327085.62 | 46541.71 |
|  |  | Costes directos |  |  | 2373627.33 |
