# Cable bus de comunicaciones

- Propiedad del archivo: CYPE INGENIEROS, S.A.
- Formato: FIEBDC-3/2002
- Ámbito geográfico: Paraguay
- Divisa: PYG
- Costes indirectos: 3.00 %
- Gastos generales: 13.00 %
- Beneficio industrial: 6.00 %
- IVA: 10.00 %

## I Instalaciones

### IM Domóticas e inmóticas

#### IMK Componentes del sistema KNX

**IMK930** m Cable bus de comunicaciones.
Cable bus rígido, apantallado, de 4 hilos, de 0,8 mm² de sección por hilo. Incluso accesorios y elementos de sujeción.
Incluye: Tendido de cables. Conexionado.
Criterio de medición de proyecto: Longitud medida según documentación gráfica de Proyecto.
Criterio de medición de obra: Se medirá la longitud realmente ejecutada según especificaciones de Proyecto.

| Código | Ud | Descripción | Rendimiento | Precio | Importe |
|---|---|---|---|---|---|
| mt35cun210a | m | Cable bus rígido, apantallado, de 4 hilos, de 0,8 mm² de sección por hilo (material) | 1.000 | 8235.00 | 8235.00 |
| mo003 | h | Oficial electricista. (mano de obra) | 0.012 | 68578.53 | 822.94 |
| mo102 | h | Medio oficial electricista. (mano de obra) | 0.012 | 42707.99 | 512.50 |
| % | % | Herramientas | 2 % | 9570.44 | 191.41 |
|  |  | Costes directos |  |  | 9761.85 |
