# Acometida

- Propiedad del archivo: CYPE INGENIEROS, S.A.
- Formato: FIEBDC-3/2002
- Ámbito geográfico: Paraguay
- Divisa: PYG
- Costes indirectos: 3.00 %
- Gastos generales: 13.00 %
- Beneficio industrial: 6.00 %
- IVA: 10.00 %

## I Instalaciones

### IO Contra incendios

#### IOB Sistemas de abastecimiento de agua

**IOB010** Ud Acometida.
Acometida para abastecimiento de agua contra incendios de 4 m de longitud, que une la red general de distribución de agua potable o la red general de distribución de agua contra incendios de la empresa suministradora con la instalación de protección contra incendios, formada por tubería de acero galvanizado, de 1 1/2" DN 40 mm de diámetro colocada sobre colchón de arena de 15 cm de espesor, en el fondo de la zanja previamente excavada, debidamente compactada y nivelada con pisón vibrante de guiado manual, relleno lateral compactando hasta los riñones y posterior relleno con la misma arena hasta 10 cm por encima de la generatriz superior de la tubería. Incluso armario homologado por la Compañía Suministradora para su colocación en la fachada, válvula de compuerta de fundición con pletina, machón rosca, piezas especiales y brida ciega.
Criterio de valoración económica: El precio no incluye el levantado del firme existente, la excavación, el relleno principal ni la reposición posterior del firme.
Incluye: Replanteo del recorrido de la acometida. Presentación en seco de los tubos. Vertido de la arena en el fondo de la zanja. Colocación de tubos. Ejecución del relleno envolvente. Colocación del armario en la fachada. Montaje, conexionado y comprobación de su correcto funcionamiento.
Criterio de medición de proyecto: Número de unidades previstas, según documentación gráfica de Proyecto.
Criterio de medición de obra: Se medirá el número de unidades realmente ejecutadas según especificaciones de Proyecto.

| Código | Ud | Descripción | Rendimiento | Precio | Importe |
|---|---|---|---|---|---|
| mt01ara010a | m³ | Arena con granulometría de 0 a 5 mm de diámetro, limpia. (material) | 0.505 | 84317.00 | 42580.09 |
| mt41aco010f | m | Acometida de acero galvanizado con soldadura, 1 1/2" DN 40 mm. Incluso válvula de compuerta de fundición con pletina, machón rosca, piezas especiales y brida ciega. (material) | 4.200 | 98720.00 | 414624.00 |
| mt41aco040 | Ud | Armario metálico para acometida de agua contra incendios con puerta ciega y cerradura especial de cuadradillo, homologado por la Compañía Suministradora. (material) | 1.000 | 1659807.00 | 1659807.00 |
| mq02rop020 | h | Pisón vibrante de guiado manual, de 80 kg, con placa de 30x30 cm, tipo rana. (maquinaria) | 0.439 | 22084.00 | 9694.88 |
| mo113 | h | Ayudante de construcción. (mano de obra) | 0.190 | 41172.67 | 7822.81 |
| mo008 | h | Oficial plomero. (mano de obra) | 12.372 | 68578.53 | 848453.57 |
| mo107 | h | Medio oficial plomero. (mano de obra) | 7.423 | 42707.99 | 317021.41 |
| % | % | Herramientas | 4 % | 3300003.76 | 132000.15 |
|  |  | Costes directos |  |  | 3432003.91 |
