# Sistema de elevación doméstico

- Propiedad del archivo: CYPE INGENIEROS, S.A.
- Formato: FIEBDC-3/2002
- Ámbito geográfico: Paraguay
- Divisa: PYG
- Costes indirectos: 3.00 %
- Gastos generales: 13.00 %
- Beneficio industrial: 6.00 %
- IVA: 10.00 %

## I Instalaciones

### IS Evacuación de aguas

#### ISA Sistemas de elevación

**ISA010** Ud Sistema de elevación doméstico.
Triturador y estación de bombeo sanitario, para un inodoro, de 48,5x27,8x18 mm, color blanco, con un manguito flexible de entrada para inodoro de 110 mm de diámetro y tubo de evacuación de 32 mm de diámetro con válvula de retención de tipo clapeta, bomba sumergible de 7,7 m³/h con cuchillas e impulsión 5 m.c.a. con potencia nominal del motor de 0,47 kW, alimentación monofásica (230V/50Hz), nivel sonoro 64 dB, instalación superficial. Incluso accesorios, uniones y piezas especiales para la instalación de la electrobomba.
Incluye: Replanteo del recorrido de la tubería y de la situación del sistema de elevación. Colocación del sistema de elevación. Formación de agujeros o utilización de los ya existentes para el conexionado de tubos. Empalme y rejuntado de los colectores a la registro o a las entradas y salidas ya existentes. Montaje, conexionado y comprobación de su correcto funcionamiento.
Criterio de medición de proyecto: Número de unidades previstas, según documentación gráfica de Proyecto.
Criterio de medición de obra: Se medirá el número de unidades realmente ejecutadas según especificaciones de Proyecto.

| Código | Ud | Descripción | Rendimiento | Precio | Importe |
|---|---|---|---|---|---|
| mt36ebj010cb | Ud | Triturador y estación de bombeo sanitario, para un inodoro, de 48,5x27,8x18 mm, color blanco, con un manguito flexible de entrada para inodoro de 110 mm de diámetro y tubo de evacuación de 32 mm de diámetro con válvula de retención de tipo clapeta, bomba sumergible de 7,7 m³/h con cuchillas e impulsión 5 m.c.a. con potencia nominal del motor de 0,47 kW, alimentación monofásica (230V/50Hz), nivel sonoro 64 dB, para instalar en superficie. (material) | 1.000 | 6636160.00 | 6636160.00 |
| mt37sve010e | Ud | Válvula de esfera de latón niquelado para roscar de 1 1/4". (material) | 1.000 | 172744.00 | 172744.00 |
| mt36bom050A | m | Ducto de impulsión de aguas residuales realizado con tubo de PVC para presión de 12,5 atm, de 32 mm de diámetro, con extremo abocardado. (material) | 2.000 | 18013.00 | 36026.00 |
| mt36bom051A | Ud | Repercusión, por m de tubería, de accesorios, uniones y piezas especiales para tubo de PVC para presión de 12,5 atm, de 32 mm de diámetro. (material) | 2.000 | 5402.00 | 10804.00 |
| mo008 | h | Oficial plomero. (mano de obra) | 0.622 | 68578.53 | 42655.85 |
| % | % | Herramientas | 2 % | 6898389.85 | 137967.80 |
|  |  | Costes directos |  |  | 7036357.65 |
