# Terminal de aireación

- Propiedad del archivo: CYPE INGENIEROS, S.A.
- Formato: FIEBDC-3/2002
- Ámbito geográfico: Paraguay
- Divisa: PYG
- Costes indirectos: 3.00 %
- Gastos generales: 13.00 %
- Beneficio industrial: 6.00 %
- IVA: 10.00 %

## I Instalaciones

### IS Evacuación de aguas

#### ISB Bajantes

**ISB044** Ud Terminal de aireación.
Sombrerete de ventilación de PVC, de 160 mm de diámetro, para tubería de ventilación, conectado al extremo superior de la bajante con unión pegada con adhesivo. Incluso líquido limpiador y adhesivo para tubos y accesorios de PVC.
Incluye: Replanteo. Montaje y conexionado.
Criterio de medición de proyecto: Número de unidades previstas, según documentación gráfica de Proyecto.
Criterio de medición de obra: Se medirá el número de unidades realmente ejecutadas según especificaciones de Proyecto.

| Código | Ud | Descripción | Rendimiento | Precio | Importe |
|---|---|---|---|---|---|
| mt36vpj030e | Ud | Sombrerete de ventilación de PVC, de 160 mm de diámetro, para tubería de ventilación. (material) | 1.000 | 429564.00 | 429564.00 |
| mt11var009 | l | Líquido limpiador para pegado mediante adhesivo de tubos y accesorios de PVC. (material) | 0.010 | 393551.00 | 3935.51 |
| mt11var010 | l | Adhesivo para tubos y accesorios de PVC. (material) | 0.005 | 501569.00 | 2507.85 |
| mo008 | h | Oficial plomero. (mano de obra) | 0.186 | 73602.09 | 13689.99 |
| mo107 | h | Medio oficial plomero. (mano de obra) | 0.186 | 45830.76 | 8524.52 |
| % | % | Herramientas | 2 % | 458221.87 | 9164.44 |
|  |  | Costes directos |  |  | 467386.31 |
