# Válvula de aireación

- Propiedad del archivo: CYPE INGENIEROS, S.A.
- Formato: FIEBDC-3/2002
- Ámbito geográfico: Paraguay
- Divisa: PYG
- Costes indirectos: 3.00 %
- Gastos generales: 13.00 %
- Beneficio industrial: 6.00 %
- IVA: 10.00 %

## I Instalaciones

### IS Evacuación de aguas

#### ISD Ramales 45° simples individuales

**ISD007** Ud Válvula de aireación.
Válvula de ventilación de PVC, de 32 mm de diámetro, para tubería de ventilación terciaria, colocada mediante unión a presión con junta elástica.
Incluye: Montaje, conexionado y comprobación de su correcto funcionamiento.
Criterio de medición de proyecto: Número de unidades previstas, según documentación gráfica de Proyecto.
Criterio de medición de obra: Se medirá el número de unidades realmente ejecutadas según especificaciones de Proyecto.

| Código | Ud | Descripción | Rendimiento | Precio | Importe |
|---|---|---|---|---|---|
| mt36vpj010a | Ud | Válvula de ventilación de PVC, de 32 mm de diámetro, para tubería de ventilación terciaria. (material) | 1.000 | 283034.00 | 283034.00 |
| mo008 | h | Oficial plomero. (mano de obra) | 0.247 | 68578.53 | 16938.90 |
| mo107 | h | Medio oficial plomero. (mano de obra) | 0.247 | 42707.99 | 10548.87 |
| % | % | Herramientas | 2 % | 310521.77 | 6210.44 |
|  |  | Costes directos |  |  | 316732.21 |
