# Red interior de evacuación para galería

- Propiedad del archivo: CYPE INGENIEROS, S.A.
- Formato: FIEBDC-3/2002
- Ámbito geográfico: Paraguay
- Divisa: PYG
- Costes indirectos: 3.00 %
- Gastos generales: 13.00 %
- Beneficio industrial: 6.00 %
- IVA: 10.00 %

## I Instalaciones

### IS Evacuación de aguas

#### ISD Ramales 45° simples individuales

**ISD023** Ud Red interior de evacuación para galería.
Red interior de evacuación insonorizada y con resistencia al fuego, para galería con dotación para: pileta de lavar, toma de desagüe para lavadora, realizada con tubo de PVC, multicapa para la red de desagües que conectan la evacuación de los aparatos con la bajante, con los diámetros necesarios para cada punto de servicio. Incluso líquido limpiador, adhesivo para tubos y accesorios de PVC, material auxiliar para montaje y sujeción a la obra, accesorios y piezas especiales.
Incluye: Replanteo del recorrido de la tubería y de la situación de los elementos de sujeción. Presentación en seco de los tubos. Fijación del material auxiliar para montaje y sujeción a la obra. Montaje, conexionado y comprobación de su correcto funcionamiento.
Criterio de medición de proyecto: Número de unidades previstas, según documentación gráfica de Proyecto.
Criterio de medición de obra: Se medirá el número de unidades realmente ejecutadas según especificaciones de Proyecto.

| Código | Ud | Descripción | Rendimiento | Precio | Importe |
|---|---|---|---|---|---|
| mt36tiq050bc | m | Tubo multicapa de PVC, insonorizado y resistente al fuego (reacción al fuego clase B-s1, d0 ), de 40 mm de diámetro y 3 mm de espesor, 5 m de longitud nominal, unión pegada con adhesivo, con el precio incrementado el 10% en concepto de accesorios y piezas especiales. (material) | 4.300 | 78740.00 | 338582.00 |
| mt30del010a | Ud | Toma de desagüe para electrodoméstico, con enlace mixto macho de PVC, de 40 mm de diámetro. (material) | 1.000 | 29057.00 | 29057.00 |
| mt36tiq012a | l | Líquido limpiador para pegado mediante adhesivo de tubos y accesorios de PVC. (material) | 0.215 | 377379.00 | 81136.49 |
| mt36tiq013a | kg | Adhesivo para tubos y accesorios de PVC. (material) | 0.108 | 480957.00 | 51943.36 |
| op00ato010 |  | Atornillador. | 1.000 | 0.00 | 0.00 |
| op00mar010 |  | Martillo. | 1.000 | 0.00 | 0.00 |
| op00tal010 |  | Taladro. | 1.000 | 0.00 | 0.00 |
| mo008 | h | Oficial plomero. (mano de obra) | 5.315 | 68578.53 | 364494.89 |
| mo107 | h | Medio oficial plomero. (mano de obra) | 2.658 | 42707.99 | 113517.84 |
| % | % | Herramientas | 2 % | 978731.58 | 19574.63 |
|  |  | Costes directos |  |  | 998306.21 |
