# Pileta de patio

- Propiedad del archivo: CYPE INGENIEROS, S.A.
- Formato: FIEBDC-3/2002
- Ámbito geográfico: Paraguay
- Divisa: PYG
- Costes indirectos: 3.00 %
- Gastos generales: 13.00 %
- Beneficio industrial: 6.00 %
- IVA: 10.00 %

## I Instalaciones

### IS Evacuación de aguas

#### ISD Ramales 45° simples individuales

**ISD008** Ud Pileta de patio.
Pileta de patio de PVC, de 110 mm de diámetro, con cinco entradas de 40 mm de diámetro y una salida de 50 mm de diámetro, con tapa ciega de acero inoxidable, colocado superficialmente bajo la losa. Incluso prolongador, líquido limpiador y adhesivo para tubos y accesorios de PVC.
Incluye: Presentación en seco de los tubos. Montaje, conexionado y comprobación de su correcto funcionamiento.
Criterio de medición de proyecto: Número de unidades previstas, según documentación gráfica de Proyecto.
Criterio de medición de obra: Se medirá el número de unidades realmente ejecutadas según especificaciones de Proyecto.

| Código | Ud | Descripción | Rendimiento | Precio | Importe |
|---|---|---|---|---|---|
| mt36bsj010aa | Ud | Pileta de patio de PVC, de 110 mm de diámetro, con cinco entradas de 40 mm de diámetro y una salida de 50 mm de diámetro, con tapa ciega de acero inoxidable. (material) | 1.000 | 190318.00 | 190318.00 |
| mt36tie010fd | m | Tubo de PVC, serie B, de 110 mm de diámetro y 3,2 mm de espesor, con extremo abocardado, con el precio incrementado el 15% en concepto de accesorios y piezas especiales. (material) | 0.700 | 63216.00 | 44251.20 |
| mt11var009 | l | Líquido limpiador para pegado mediante adhesivo de tubos y accesorios de PVC. (material) | 0.040 | 387055.00 | 15482.20 |
| mt11var010 | l | Adhesivo para tubos y accesorios de PVC. (material) | 0.080 | 493289.00 | 39463.12 |
| mo008 | h | Oficial plomero. (mano de obra) | 0.309 | 68578.53 | 21190.77 |
| mo107 | h | Medio oficial plomero. (mano de obra) | 0.155 | 42707.99 | 6619.74 |
| % | % | Herramientas | 2 % | 317325.03 | 6346.50 |
|  |  | Costes directos |  |  | 323671.53 |
