# Montacargas

- Propiedad del archivo: CYPE INGENIEROS, S.A.
- Formato: FIEBDC-3/2002
- Ámbito geográfico: Paraguay
- Divisa: PYG
- Costes indirectos: 3.00 %
- Gastos generales: 13.00 %
- Beneficio industrial: 6.00 %
- IVA: 10.00 %

## I Instalaciones

### IT Transporte

#### ITC Montacargas

**ITC010** Ud Montacargas.
Montacargas hidráulico para 100 kg, de 2 detenidas (9 m), con guías y un pistón. Totalmente montado, conexionado y probado.
Incluye: Replanteo. Instalación del montacargas. Conexionado con la red eléctrica.
Criterio de medición de proyecto: Número de unidades previstas, según documentación gráfica de Proyecto.
Criterio de medición de obra: Se medirá el número de unidades realmente ejecutadas según especificaciones de Proyecto.

| Código | Ud | Descripción | Rendimiento | Precio | Importe |
|---|---|---|---|---|---|
| mt39mch010bf | Ud | Montacargas hidráulico para 100 kg, de 2 detenidas (9 m), con guías y un pistón. (material) | 1.000 | 102517228.00 | 102517228.00 |
| mo016 | h | Oficial instalador de aparatos elevadores. (mano de obra) | 38.153 | 68578.53 | 2616476.66 |
| mo085 | h | Medio oficial instalador de aparatos elevadores. (mano de obra) | 38.153 | 42707.99 | 1629437.94 |
| % | % | Herramientas | 2 % | 106763142.60 | 2135262.85 |
|  |  | Costes directos |  |  | 108898405.45 |
