# Ascensor montacamas

- Propiedad del archivo: CYPE INGENIEROS, S.A.
- Formato: FIEBDC-3/2002
- Ámbito geográfico: Paraguay
- Divisa: PYG
- Costes indirectos: 3.00 %
- Gastos generales: 13.00 %
- Beneficio industrial: 6.00 %
- IVA: 10.00 %

## I Instalaciones

### IT Transporte

#### ITO Ascensores para hospitales

**ITO020** Ud Ascensor montacamas.
Suministro e instalación completa de ascensor montacamas, eléctrico sin cuarto de máquinas, con sistema de tracción sin reductor y curva de aceleración y desaceleración progresiva, de 4 detenidas, con cabina de 1600 kg de carga nominal con capacidad para 21 personas, 1 m/s de velocidad, 1400 mm de ancho, 2400 mm de profundidad y 2250 mm de altura, maniobra colectiva de subida y bajada simple, nivel de tránsito medio, embarque simple, nivel básico de calidad y puerta corrediza automática de acero inoxidable de 1000 mm de ancho y 2000 mm de altura. Incluso material para la formación de las detenciones de cabina. Totalmente montado, conexionado y probado.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad.
Criterio de medición de proyecto: Número de unidades previstas, según documentación gráfica de Proyecto.
Criterio de medición de obra: Se medirá el número de unidades realmente ejecutadas según especificaciones de Proyecto.

| Código | Ud | Descripción | Rendimiento | Precio | Importe |
|---|---|---|---|---|---|
| mt39mon020Ka | Ud | Cabina de 1600 kg de carga nominal con capacidad para 21 personas, 1 m/s de velocidad, 1400 mm de ancho, 2400 mm de profundidad y 2250 mm de altura, maniobra colectiva de subida y bajada simple, nivel de tránsito medio, embarque simple, nivel básico de calidad y puerta corrediza automática de acero inoxidable de 1000 mm de ancho y 2000 mm de altura, para ascensor eléctrico montacamas. (material) | 1.000 | 309317369.00 | 309317369.00 |
| mt39mon110d | Ud | Material para la formación de detención de cabina de ascensor eléctrico montacamas, maniobra colectiva de subida y bajada simple, nivel de tránsito medio, con puertas de acceso corredizas de acero inoxidable de 1000 mm de ancho y 2000 mm de altura. (material) | 4.000 | 15381118.00 | 61524472.00 |
| mo016 | h | Oficial instalador de aparatos elevadores. (mano de obra) | 281.055 | 68578.53 | 19274338.75 |
| mo085 | h | Medio oficial instalador de aparatos elevadores. (mano de obra) | 281.055 | 42707.99 | 12003294.13 |
| % | % | Herramientas | 2 % | 402119473.88 | 8042389.48 |
|  |  | Costes directos |  |  | 410161863.36 |
