# Puerta corrediza para garaje, de acero galvanizado

- Propiedad del archivo: CYPE INGENIEROS, S.A.
- Formato: FIEBDC-3/2002
- Ámbito geográfico: Paraguay
- Divisa: PYG
- Costes indirectos: 3.00 %
- Gastos generales: 13.00 %
- Beneficio industrial: 6.00 %
- IVA: 10.00 %

## L Carpintería, placares, cerrajería, vidrios y protecciones solares

### LG Portones de garaje

#### LGA De acero

**LGA020** Ud Puerta corrediza para garaje, de acero galvanizado.
Puerta corrediza suspendida de una hoja para garaje, formada por chapa plegada de acero galvanizado de textura en relieve, con cuarterones, 350x225 cm, con apertura manual.
Incluye: Colocación y fijación de los perfiles guía. Instalación de la portón de garaje. Montaje del sistema de apertura. Montaje del sistema de accionamiento. Repaso y engrase de mecanismos y guías.
Criterio de medición de proyecto: Número de unidades previstas, según documentación gráfica de Proyecto.
Criterio de medición de obra: Se medirá el número de unidades realmente ejecutadas según especificaciones de Proyecto.

| Código | Ud | Descripción | Rendimiento | Precio | Importe |
|---|---|---|---|---|---|
| mt26pgc010F | Ud | Puerta corrediza suspendida de una hoja para garaje, formada por chapa plegada de acero galvanizado de textura en relieve, con cuarterones, 350x225 cm, sistema de desplazamiento colgado, con guía inferior, topes, cubreguía, tiradores, pasadores, cerradura de contacto, elementos de fijación a obra y demás accesorios necesarios. (material) | 1.000 | 20332942.00 | 20332942.00 |
| op00ato010 |  | Atornillador. | 1.000 | 0.00 | 0.00 |
| op00tal010 |  | Taladro. | 1.000 | 0.00 | 0.00 |
| op00amo010 |  | Amoladora o radial. | 1.000 | 0.00 | 0.00 |
| mo020 | h | Oficial de construcción. (mano de obra) | 0.621 | 66739.25 | 41445.07 |
| mo113 | h | Ayudante de construcción. (mano de obra) | 0.621 | 41172.67 | 25568.23 |
| mo018 | h | Oficial cerrajero. (mano de obra) | 1.450 | 67613.60 | 98039.72 |
| mo059 | h | Medio oficial cerrajero. (mano de obra) | 1.450 | 42870.59 | 62162.36 |
| % | % | Herramientas | 2 % | 20560157.38 | 411203.15 |
|  |  | Costes directos |  |  | 20971360.53 |
