# Puerta corrediza para garaje, de acero galvanizado

- Propiedad del archivo: CYPE INGENIEROS, S.A.
- Formato: FIEBDC-3/2002
- Ámbito geográfico: Paraguay
- Divisa: PYG
- Costes indirectos: 3.00 %
- Gastos generales: 13.00 %
- Beneficio industrial: 6.00 %
- IVA: 10.00 %

## L Carpintería, placares, cerrajería, vidrios y protecciones solares

### LG Portones de garaje

#### LGA De acero

**LGA020** Ud Puerta corrediza para garaje, de acero galvanizado.
Puerta corrediza suspendida de una hoja para garaje, formada por chapa plegada de acero galvanizado de textura en relieve, con cuarterones, 250x250 cm, con apertura automática. Incluso material de conexionado eléctrico y equipo de automatismo recibido a obra para apertura y cierre automático de puerta.
Incluye: Colocación y fijación de los perfiles guía. Instalación de la portón de garaje. Montaje del sistema de apertura. Montaje del sistema de accionamiento. Conexionado eléctrico. Repaso y engrase de mecanismos y guías. Puesta en marcha.
Criterio de medición de proyecto: Número de unidades previstas, según documentación gráfica de Proyecto.
Criterio de medición de obra: Se medirá el número de unidades realmente ejecutadas según especificaciones de Proyecto.

| Código | Ud | Descripción | Rendimiento | Precio | Importe |
|---|---|---|---|---|---|
| mt26pgc010A | Ud | Puerta corrediza suspendida de una hoja para garaje, formada por chapa plegada de acero galvanizado de textura en relieve, con cuarterones, 250x250 cm, sistema de desplazamiento colgado, con guía inferior, topes, cubreguía, tiradores, pasadores, cerradura de contacto, elementos de fijación a obra y demás accesorios necesarios. (material) | 1.000 | 18471476.00 | 18471476.00 |
| mt26egm010hd | Ud | Equipo de motorización para apertura y cierre automático, para portón de garaje corrediza de hasta 1000 kg de peso. (material) | 1.000 | 5558768.00 | 5558768.00 |
| mt26egm012 | Ud | Accesorios (cerradura, pulsador, emisor, receptor y fotocélula) para automatización de portón de garaje. (material) | 1.000 | 3139674.00 | 3139674.00 |
| op00ato010 |  | Atornillador. | 1.000 | 0.00 | 0.00 |
| op00tal010 |  | Taladro. | 1.000 | 0.00 | 0.00 |
| op00amo010 |  | Amoladora o radial. | 1.000 | 0.00 | 0.00 |
| mo020 | h | Oficial de construcción. (mano de obra) | 0.690 | 66739.25 | 46050.08 |
| mo113 | h | Ayudante de construcción. (mano de obra) | 0.690 | 41172.67 | 28409.14 |
| mo018 | h | Oficial cerrajero. (mano de obra) | 1.611 | 67613.60 | 108925.51 |
| mo059 | h | Medio oficial cerrajero. (mano de obra) | 1.611 | 42870.59 | 69064.52 |
| mo003 | h | Oficial electricista. (mano de obra) | 6.575 | 68578.53 | 450903.83 |
| % | % | Herramientas | 2 % | 27873271.08 | 557465.42 |
|  |  | Costes directos |  |  | 28430736.50 |
