# Persiana enrollable con cajón (monoblock)

- Propiedad del archivo: CYPE INGENIEROS, S.A.
- Formato: FIEBDC-3/2002
- Ámbito geográfico: Paraguay
- Divisa: PYG
- Costes indirectos: 3.00 %
- Gastos generales: 13.00 %
- Beneficio industrial: 6.00 %
- IVA: 10.00 %

## L Carpintería, placares, cerrajería, vidrios y protecciones solares

### LS Protecciones solares

#### LSP Persianas enrollables

**LSP030** Ud Persiana enrollable con cajón (monoblock).
Persiana enrollable de lamas de aluminio perfilado, de 45 mm de altura, acabado blanco, equipada con eje de 60 mm de diámetro, discos, cápsulas, lama de remate y todos sus accesorios, con cajón incorporado (monoblock), y testeros, de fácil extracción, de 155x165 mm, de PVC acabado estándar y guías de persiana modelo de PVC, acabado blanco estándar; estanqueidad al agua 135 min a 3000 Pa; resistencia a la carga del viento 3000 Pa; transmitancia térmica 1,2 W/(m²K); permeabilidad al aire 9 m³/h·m² a 100 Pa; colocado en taller encima de la carpintería de 1200x1200 mm; accionamiento manual mediante cinta y recogedor.
Incluye: Montaje del sistema de accionamiento.
Criterio de medición de proyecto: Número de unidades previstas, según documentación gráfica de Proyecto.
Criterio de medición de obra: Se medirá el número de unidades realmente ejecutadas según especificaciones de Proyecto.

| Código | Ud | Descripción | Rendimiento | Precio | Importe |
|---|---|---|---|---|---|
| mt25pax040idgf | m² | Persiana enrollable de lamas de aluminio perfilado, de 45 mm de altura, acabado blanco, equipada con eje de 60 mm de diámetro, discos, cápsulas, lama de remate y todos sus accesorios, con cajón incorporado (monoblock), y testeros, de fácil extracción, de 155x165 mm, de PVC acabado estándar y guías de persiana modelo de PVC, acabado blanco estándar; estanqueidad al agua 135 min a 3000 Pa; resistencia a la carga del viento 3000 Pa; transmitancia térmica 1,2 W/(m²K). (material) | 1.626 | 734066.00 | 1193591.32 |
| mt25pax100a | Ud | Kit para accionamiento manual de persiana, con cinta de color blanco y recogedor. (material) | 1.000 | 51470.00 | 51470.00 |
| op00ato010 |  | Atornillador. | 1.000 | 0.00 | 0.00 |
| mo011 | h | Oficial montador. (mano de obra) | 0.310 | 68578.53 | 21259.34 |
| mo080 | h | Medio oficial montador. (mano de obra) | 0.310 | 42789.48 | 13264.74 |
| % | % | Herramientas | 2 % | 1279585.40 | 25591.71 |
|  |  | Costes directos |  |  | 1305177.11 |
