# Sensor inalámbrico de viento

- Propiedad del archivo: CYPE INGENIEROS, S.A.
- Formato: FIEBDC-3/2002
- Ámbito geográfico: Paraguay
- Divisa: PYG
- Costes indirectos: 3.00 %
- Gastos generales: 13.00 %
- Beneficio industrial: 6.00 %
- IVA: 10.00 %

## L Carpintería, placares, cerrajería, vidrios y protecciones solares

### LS Protecciones solares

#### LST Toldos

**LST100** Ud Sensor inalámbrico de viento.
Sensor inalámbrico de viento y anemómetro, con tecnología IO-homecontrol®, para recogida de toldo eléctrico, en función de la intensidad del viento y del umbral programado. Colocación en fachada, sin cableado hasta el motor.
Incluye: Replanteo. Anclaje al paramento de los elementos de fijación. Montaje del sensor.
Criterio de medición de proyecto: Número de unidades previstas, según documentación gráfica de Proyecto.
Criterio de medición de obra: Se medirá el número de unidades realmente ejecutadas según especificaciones de Proyecto.

| Código | Ud | Descripción | Rendimiento | Precio | Importe |
|---|---|---|---|---|---|
| mt44tol110 | Ud | Sensor inalámbrico de viento y anemómetro, con tecnología IO-homecontrol®, para recogida de toldo eléctrico, en función de la intensidad del viento y del umbral programado. (material) | 1.000 | 2020090.00 | 2020090.00 |
| mo003 | h | Oficial electricista. (mano de obra) | 0.528 | 73602.09 | 38861.90 |
| mo102 | h | Medio oficial electricista. (mano de obra) | 0.528 | 45830.76 | 24198.64 |
| % | % | Herramientas | 2 % | 2083150.54 | 41663.01 |
|  |  | Costes directos |  |  | 2124813.55 |
