# Aislamiento acústico a ruido aéreo de bajante, con complejos multicapa

- Propiedad del archivo: CYPE INGENIEROS, S.A.
- Formato: FIEBDC-3/2002
- Ámbito geográfico: Paraguay
- Divisa: PYG
- Costes indirectos: 3.00 %
- Gastos generales: 13.00 %
- Beneficio industrial: 6.00 %
- IVA: 10.00 %

## N Aislamientos e impermeabilizaciones

### NB Aislamientos acústicos

#### NBA Tuberías y bajantes

**NBA020** m Aislamiento acústico a ruido aéreo de bajante, con complejos multicapa.
Aislamiento acústico a ruido aéreo de bajante de 32 mm de diámetro, realizado con complejo multicapa, de 4 mm de espesor, 3,6 kg/m² de masa superficial, formado por una membrana de poliolefinas y una lámina viscoelástica de alta densidad; dispuesto en torno a la bajante a modo de coquilla. Incluso cinta viscoelástica autoadhesiva, para sellado de juntas.
Incluye: Limpieza de la superficie soporte. Corte del rollo en tramos. Forrado de la bajante. Sellado de juntas.
Criterio de medición de proyecto: Longitud medida según documentación gráfica de Proyecto.
Criterio de medición de obra: Se medirá la longitud realmente ejecutada según especificaciones de Proyecto.

| Código | Ud | Descripción | Rendimiento | Precio | Importe |
|---|---|---|---|---|---|
| mt16ptc050a | m² | Complejo multicapa, de 4 mm de espesor, 3,6 kg/m² de masa superficial, formado por una membrana de poliolefinas y una lámina viscoelástica de alta densidad; proporcionando una reducción del nivel global ponderado de presión de ruido aéreo de 8,6 dBA. (material) | 0.111 | 63617.00 | 7061.49 |
| mt16pnc010a | m | Cinta viscoelástica autoadhesiva, con autoprotección de aluminio, de 50 mm de ancho y de 1,5 mm de espesor, para sellado de juntas. (material) | 1.000 | 8188.00 | 8188.00 |
| mo054 | h | Oficial instalador de aislamientos. (mano de obra) | 0.194 | 68578.53 | 13304.23 |
| mo101 | h | Medio oficial instalador de aislamientos. (mano de obra) | 0.194 | 42789.48 | 8301.16 |
| % | % | Herramientas | 2 % | 36854.88 | 737.10 |
|  |  | Costes directos |  |  | 37591.98 |
