# Aislamiento acústico a ruido aéreo de codo de bajante, con complejos multicapa

- Propiedad del archivo: CYPE INGENIEROS, S.A.
- Formato: FIEBDC-3/2002
- Ámbito geográfico: Paraguay
- Divisa: PYG
- Costes indirectos: 3.00 %
- Gastos generales: 13.00 %
- Beneficio industrial: 6.00 %
- IVA: 10.00 %

## N Aislamientos e impermeabilizaciones

### NB Aislamientos acústicos

#### NBA Tuberías y bajantes

**NBA030** m Aislamiento acústico a ruido aéreo de codo de bajante, con complejos multicapa.
Aislamiento acústico a ruido aéreo de codo de bajante de 75 mm de diámetro, realizado con complejo multicapa, de 18 mm de espesor, 4,4 kg/m² de masa superficial, formado por un fieltro textil de 16 mm de espesor adherido térmicamente a una lámina viscoelástica de alta densidad de 2 mm de espesor; dispuesto en torno a la bajante a modo de coquilla con bridas de plástico y refuerzo con banda autoadhesiva desolidarizante, de 90 mm de ancho y de 4 mm de espesor, formada por una membrana de poliolefinas de alta resistencia y una lámina viscoelástica de alta densidad de 2 mm de espesor. Incluso cinta viscoelástica autoadhesiva, para sellado de juntas.
Incluye: Limpieza de la superficie soporte. Corte del rollo en tramos. Forrado del codo de la bajante. Colocación de las bridas. Sellado de juntas. Colocación de la segunda capa de aislante.
Criterio de medición de proyecto: Longitud medida según documentación gráfica de Proyecto.
Criterio de medición de obra: Se medirá la longitud realmente ejecutada según especificaciones de Proyecto.

| Código | Ud | Descripción | Rendimiento | Precio | Importe |
|---|---|---|---|---|---|
| mt16ptc030c | m² | Complejo multicapa, de 18 mm de espesor, 4,4 kg/m² de masa superficial, formado por un fieltro textil de 16 mm de espesor adherido térmicamente a una lámina viscoelástica de alta densidad de 2 mm de espesor; con 55 dB de índice global de reducción acústica, Rw, proporcionando una reducción del nivel global ponderado de presión de ruido aéreo de 12 dBA. (material) | 0.259 | 107241.00 | 27775.42 |
| mt16pdg012a | Ud | Brida de plástico, para fijación de aislamiento acústico de bajantes. (material) | 4.000 | 1797.00 | 7188.00 |
| mt16pnc010a | m | Cinta viscoelástica autoadhesiva, con autoprotección de aluminio, de 50 mm de ancho y de 1,5 mm de espesor, para sellado de juntas. (material) | 1.100 | 8188.00 | 9006.80 |
| mt16ptc060c | m | Banda autoadhesiva desolidarizante, de 90 mm de ancho y de 4 mm de espesor, formada por una membrana de poliolefinas de alta resistencia y una lámina viscoelástica de alta densidad de 2 mm de espesor; proporcionando una reducción del nivel global de presión de ruido de impactos de 17 dB. (material) | 2.880 | 14379.00 | 41411.52 |
| mo054 | h | Oficial instalador de aislamientos. (mano de obra) | 0.275 | 68578.53 | 18859.10 |
| mo101 | h | Medio oficial instalador de aislamientos. (mano de obra) | 0.275 | 42789.48 | 11767.11 |
| % | % | Herramientas | 2 % | 116007.95 | 2320.16 |
|  |  | Costes directos |  |  | 118328.11 |
