# Aislamiento acústico a ruido de impacto de pisos flotantes, con paneles de lana mineral

- Propiedad del archivo: CYPE INGENIEROS, S.A.
- Formato: FIEBDC-3/2002
- Ámbito geográfico: Paraguay
- Divisa: PYG
- Costes indirectos: 3.00 %
- Gastos generales: 13.00 %
- Beneficio industrial: 6.00 %
- IVA: 10.00 %

## N Aislamientos e impermeabilizaciones

### NB Aislamientos acústicos

#### NBL Pisos flotantes

**NBL032** m² Aislamiento acústico a ruido de impacto de pisos flotantes, con paneles de lana mineral.
Aislamiento acústico a ruido de impacto de pisos flotantes, formado por panel de lana mineral no revestido, aglomerado con resinas, imputrescible, de 20 mm de espesor, resistencia térmica 0,55 m²K/W, conductividad térmica 0,036 W/(mK), rigidez dinámica 25 MN/m³, proporcionando una reducción del nivel global de presión de ruido de impactos de 29 dB, dispuesto a testa, cubierto con film de polietileno de 0,2 mm de espesor y 184 g/m² de masa superficial y desolidarización perimetral realizada con el mismo material aislante y banda de polietileno, de 5 mm de espesor y 20 cm de ancho, densidad 20 kg/m³; preparado para recibir un contrapiso de mortero u hormigón. Incluso cinta autoadhesiva para sellado de juntas.
Incluye: Limpieza y preparación de la superficie soporte. Corte del aislamiento. Colocación del zócalo perimetral. Colocación del aislamiento sobre la losa. Colocación del film de polietileno. Sellado de juntas del film de polietileno.
Criterio de medición de proyecto: Superficie medida según documentación gráfica de Proyecto.
Criterio de medición de obra: Se medirá la superficie realmente ejecutada según especificaciones de Proyecto.

| Código | Ud | Descripción | Rendimiento | Precio | Importe |
|---|---|---|---|---|---|
| mt16lra080Ha | m² | Panel de lana mineral no revestido, aglomerado con resinas, imputrescible, de 20 mm de espesor, resistencia térmica 0,55 m²K/W, conductividad térmica 0,036 W/(mK), rigidez dinámica 25 MN/m³, Euroclase A1 de reacción al fuego y factor de resistencia a la difusión del vapor de agua 1, con código de designación MW-EN 13162-T6-DS(TH)-WS-WL(P)-SD25-CP5, proporcionando una reducción del nivel global de presión de ruido de impactos de 29 dB. (material) | 1.200 | 62707.00 | 75248.40 |
| mt16png010d | m² | Film de polietileno de 0,2 mm de espesor y 184 g/m² de masa superficial. (material) | 1.050 | 4221.00 | 4432.05 |
| mt16pnc030a | m | Banda de polietileno, de 5 mm de espesor y 20 cm de ancho, densidad 20 kg/m³, complemento para evitar puentes acústicos en encuentros verticales. (material) | 1.050 | 3595.00 | 3774.75 |
| mt16aaa030 | m | Cinta autoadhesiva para sellado de juntas. (material) | 0.100 | 3088.00 | 308.80 |
| mo054 | h | Oficial instalador de aislamientos. (mano de obra) | 0.100 | 68578.53 | 6857.85 |
| mo101 | h | Medio oficial instalador de aislamientos. (mano de obra) | 0.100 | 42789.48 | 4278.95 |
| % | % | Herramientas | 2 % | 94900.80 | 1898.02 |
|  |  | Costes directos |  |  | 96798.82 |
