# Aislamiento acústico a ruido aéreo sobre cielorraso, con paneles de lana mineral

- Propiedad del archivo: CYPE INGENIEROS, S.A.
- Formato: FIEBDC-3/2002
- Ámbito geográfico: Paraguay
- Divisa: PYG
- Costes indirectos: 3.00 %
- Gastos generales: 13.00 %
- Beneficio industrial: 6.00 %
- IVA: 10.00 %

## N Aislamientos e impermeabilizaciones

### NB Aislamientos acústicos

#### NBT Cielorrasos

**NBT010** m² Aislamiento acústico a ruido aéreo sobre cielorraso, con paneles de lana mineral.
Aislamiento acústico a ruido aéreo sobre cielorraso, con panel semirrígido de lana mineral, no revestido, de 40 mm de espesor, resistencia térmica 1,1 m²K/W, conductividad térmica 0,035 W/(mK).
Criterio de valoración económica: El precio no incluye el cielorraso.
Incluye: Corte y ajuste del aislamiento. Colocación del aislamiento.
Criterio de medición de proyecto: Superficie medida según documentación gráfica de Proyecto.
Criterio de medición de obra: Se medirá la superficie realmente ejecutada según especificaciones de Proyecto.

| Código | Ud | Descripción | Rendimiento | Precio | Importe |
|---|---|---|---|---|---|
| mt16lra020bba | m² | Panel semirrígido de lana mineral, no revestido, de 40 mm de espesor, resistencia térmica 1,1 m²K/W, conductividad térmica 0,035 W/(mK), Euroclase A1 de reacción al fuego, capacidad de absorción de agua a corto plazo <=1 kg/m² y factor de resistencia a la difusión del vapor de agua 1,3. (material) | 1.050 | 67899.00 | 71293.95 |
| mo054 | h | Oficial instalador de aislamientos. (mano de obra) | 0.096 | 68578.53 | 6583.54 |
| mo101 | h | Medio oficial instalador de aislamientos. (mano de obra) | 0.096 | 42789.48 | 4107.79 |
| % | % | Herramientas | 2 % | 81985.28 | 1639.71 |
|  |  | Costes directos |  |  | 83624.99 |
