# Bancada flotante antivibración, de hormigón armado, para apoyo de maquinaria

- Propiedad del archivo: CYPE INGENIEROS, S.A.
- Formato: FIEBDC-3/2002
- Ámbito geográfico: Paraguay
- Divisa: PYG
- Costes indirectos: 3.00 %
- Gastos generales: 13.00 %
- Beneficio industrial: 6.00 %
- IVA: 10.00 %

## N Aislamientos e impermeabilizaciones

### NC Amortiguación de vibraciones

#### NCB Bancadas flotantes antivibración

**NCB010** Ud Bancada flotante antivibración, de hormigón armado, para apoyo de maquinaria.
Bancada continua flotante antivibración, de hormigón armado, para apoyo de maquinaria, de 150x100x16 cm, compuesta de hormigón fck 250, HA-25/B/19/IIa elaborado en planta, y vaciado con bomba, armadura secundaria de distribución ensamblada "in situ" ø 6 c/10 - ø 6 c/10 de acero AP 500, con varillas conformadas longitudinales de 6 mm de diámetro cada 10 cm y varillas conformadas transversales de 6 mm de diámetro cada 10 cm, sobre una lámina de espuma de polietileno de alta densidad, de 3 mm de espesor, apoyada sobre paneles antivibración de fibra de vidrio moldeada con ligante sintético, de 50 mm de espesor. Incluso capa separadora de film de polietileno de 0,05 mm de espesor y encofrado perimetral de ladrillo cerámico hueco.
Incluye: Replanteo y trazado de la bancada. Colocación del film de polietileno. Colocación y fijación del encofrado perimetral. Colocación del panel antivibración. Colocación del aislamiento acústico. Colocación de las armaduras con separadores homologados. Vaciado y compactación del hormigón. Regleado y nivelación de la capa de compresión. Curado del hormigón.
Criterio de medición de proyecto: Número de unidades previstas, según documentación gráfica de Proyecto.
Criterio de medición de obra: Se medirá el número de unidades realmente ejecutadas según especificaciones de Proyecto.

| Código | Ud | Descripción | Rendimiento | Precio | Importe |
|---|---|---|---|---|---|
| mt16png010a | m² | Film de polietileno de 0,05 mm de espesor y 46 g/m² de masa superficial. (material) | 1.575 | 1779.00 | 2801.93 |
| mt04lvc010h | Ud | Ladrillo cerámico hueco doble, para revestir, 33x16x9 cm, densidad 810 kg/m³. (material) | 14.706 | 3339.00 | 49103.33 |
| mt08aaa010a | m³ | Agua. (material) | 0.004 | 9276.00 | 37.10 |
| mt09mif010ca | t | Mortero industrial para albañilería, de cemento, color gris, categoría M-5 (resistencia a compresión 5 N/mm²), suministrado en bolsas. (material) | 0.012 | 275318.00 | 3303.82 |
| mt16pnc020a | m² | Lámina de espuma de polietileno de alta densidad de 3 mm de espesor; proporcionando una reducción del nivel global de presión de ruido de impactos de 16 dB. (material) | 1.575 | 5483.00 | 8635.73 |
| mt16pnc010a | m | Cinta viscoelástica autoadhesiva, con autoprotección de aluminio, de 50 mm de ancho y de 1,5 mm de espesor, para sellado de juntas. (material) | 0.158 | 8325.00 | 1315.35 |
| mt16avg070a | Ud | Panel antivibración de fibra de vidrio moldeada con ligante sintético, de 1150x550x50 mm y 2000 kg/cm² de carga máxima a compresión. (material) | 2.609 | 127925.00 | 333756.33 |
| mt07ame141aaa1 | m² | Armadura secundaria de distribución ensamblada "in situ" ø 6 c/10 - ø 6 c/10 de acero AP 500, según NP 4007 99, con varillas conformadas longitudinales de 6 mm de diámetro cada 10 cm y varillas conformadas transversales de 6 mm de diámetro cada 10 cm. (material) | 1.650 | 27747.00 | 45782.55 |
| mt10haf130bgqg | m³ | Hormigón fck 250, bombeable, tipo HA-25/B/19/IIa según EHE-08, elaborado en planta. (material) | 0.264 | 874041.00 | 230746.82 |
| mq06bhe010 | h | Camión bomba estacionado en obra, para bombeo de hormigón. (maquinaria) | 0.012 | 1086663.00 | 13039.96 |
| au00auh040 |  | Vibrador de hormigón, eléctrico. | 1.000 | 0.00 | 0.00 |
| mo042 | h | Oficial de estructuras de hormigón. (mano de obra) | 0.351 | 74532.15 | 26160.78 |
| mo089 | h | Medio oficial de estructuras de hormigón. (mano de obra) | 0.351 | 47756.10 | 16762.39 |
| mo020 | h | Oficial de construcción. (mano de obra) | 0.426 | 71617.94 | 30509.24 |
| mo113 | h | Ayudante de construcción. (mano de obra) | 0.213 | 44181.01 | 9410.56 |
| mo054 | h | Oficial instalador de aislamientos. (mano de obra) | 0.348 | 73602.09 | 25613.53 |
| mo101 | h | Medio oficial instalador de aislamientos. (mano de obra) | 0.174 | 45914.45 | 7989.11 |
| % | % | Herramientas | 2 % | 804968.53 | 16099.37 |
|  |  | Costes directos |  |  | 821067.90 |
