# Preparación del paramento soporte, para tratamiento de humedades por capilaridad con mortero, en muros

- Propiedad del archivo: CYPE INGENIEROS, S.A.
- Formato: FIEBDC-3/2002
- Ámbito geográfico: Paraguay
- Divisa: PYG
- Costes indirectos: 3.00 %
- Gastos generales: 13.00 %
- Beneficio industrial: 6.00 %
- IVA: 10.00 %

## N Aislamientos e impermeabilizaciones

### NH Tratamiento de humedades por capilaridad

#### NHM Morteros

**NHM001** m² Preparación del paramento soporte, para tratamiento de humedades por capilaridad con mortero, en muros.
Preparación del paramento soporte, para tratamiento de humedades por capilaridad con mortero, en muros, mediante picado de revoque de cal y cemento, con martillo eléctrico, carga manual sobre camión o contenedor. Incluso líquido antisalitre, para limpieza de eflorescencias salinas.
Incluye: Picado mecánico con martillo eléctrico. Retirada y acopio de escombros. Limpieza de los restos de obra. Carga manual de escombros sobre camión o contenedor. Aplicación del líquido antisalitre.
Criterio de medición de proyecto: Superficie medida según documentación gráfica de Proyecto.
Criterio de medición de obra: Se medirá la superficie realmente ejecutada según especificaciones de Proyecto.

| Código | Ud | Descripción | Rendimiento | Precio | Importe |
|---|---|---|---|---|---|
| mt08aaa010a | m³ | Agua. (material) | 0.006 | 9226.00 | 55.36 |
| mt27tth020a | l | Líquido antisalitre, para limpieza de eflorescencias salinas, incoloro, a base de resinas acrílicas en dispersión acuosa y aditivos especiales, permeable al vapor de agua, antimoho y antiverdín, para aplicar con brocha o rodillo. (material) | 0.330 | 138295.00 | 45637.35 |
| mq05mai040 | h | Martillo eléctrico. (maquinaria) | 0.442 | 17667.00 | 7808.81 |
| mo113 | h | Ayudante de construcción. (mano de obra) | 0.585 | 41172.67 | 24086.01 |
| % | % | Herramientas | 2 % | 77587.53 | 1551.75 |
|  |  | Costes directos |  |  | 79139.28 |
