# Impermeabilización bajo revestimiento en locales húmedos, con membranas de poliolefinas

- Propiedad del archivo: CYPE INGENIEROS, S.A.
- Formato: FIEBDC-3/2002
- Ámbito geográfico: Paraguay
- Divisa: PYG
- Costes indirectos: 3.00 %
- Gastos generales: 13.00 %
- Beneficio industrial: 6.00 %
- IVA: 10.00 %

## N Aislamientos e impermeabilizaciones

### NI Impermeabilizaciones

#### NIH Locales húmedos

**NIH010** m² Impermeabilización bajo revestimiento en locales húmedos, con membranas de poliolefinas.
Impermeabilización bajo revestimiento cerámico o pétreo, en paramentos verticales y horizontales de locales húmedos, con membrana impermeabilizante flexible de polietileno, con ambas caras revestidas de geotextil no tejido, de 0,5 mm de espesor y 285 g/m², fijada al soporte con adhesivo cementoso mejorado, C2 TE S1, deformable, con deslizamiento reducido y tiempo abierto ampliado, color gris, a base de cemento, agregados de granulometría fina, resinas sintéticas y aditivos especiales. Incluso complementos de refuerzo en tratamiento de puntos singulares con banda de refuerzo de polietileno, con ambas caras revestidas de geotextil no tejido, de 120 mm de ancho y de 0,7 mm de espesor; y mortero cementoso impermeabilizante flexible bicomponente, de color gris.
Criterio de valoración económica: El precio no incluye el revestimiento.
Incluye: Corte y preparación de las membranas de poliolefinas. Extendido del adhesivo cementoso. Colocación de la impermeabilización. Ejecución de refuerzos en puntos singulares. Resolución de uniones. Sellado de juntas elásticas.
Criterio de medición de proyecto: Superficie medida según documentación gráfica de Proyecto.
Criterio de medición de obra: Se medirá la superficie realmente ejecutada según especificaciones de Proyecto.

| Código | Ud | Descripción | Rendimiento | Precio | Importe |
|---|---|---|---|---|---|
| mt09mcm060a | kg | Adhesivo cementoso mejorado, C2 TE S1, deformable, con deslizamiento reducido y tiempo abierto ampliado, color gris, a base de cemento, agregados de granulometría fina, resinas sintéticas y aditivos especiales, con propiedades tixotrópicas y de endurecimiento sin retracción. (material) | 2.000 | 4243.00 | 8486.00 |
| mt15mcp010n | m² | Membrana impermeabilizante flexible de polietileno, con ambas caras revestidas de geotextil no tejido, de 0,5 mm de espesor y 285 g/m², Euroclase E de reacción al fuego, suministrada en rollos de 10 m de longitud y 1 m de ancho. (material) | 1.070 | 141790.00 | 151715.30 |
| mt09bmr220a | kg | Mortero cementoso impermeabilizante flexible bicomponente, de color gris, con resistencia a los sulfatos, a las heladas y a la intemperie y apto para estar en contacto con agua potable, Euroclase F de reacción al fuego, para aplicar en interiores y exteriores. (material) | 0.188 | 4119.00 | 774.37 |
| mt15mcp020g | m | Banda de refuerzo de polietileno, con ambas caras revestidas de geotextil no tejido, de 120 mm de ancho y de 0,7 mm de espesor, Euroclase E de reacción al fuego, suministrada en rollos de 10 m de longitud. (material) | 1.000 | 38942.00 | 38942.00 |
| mt15sja025a | Ud | Cartucho de silicona acética monocomponente, antimoho, color blanco, de 310 ml. (material) | 0.100 | 76087.00 | 7608.70 |
| mo029 | h | Oficial instalador de membranas impermeabilizantes. (mano de obra) | 0.212 | 66739.25 | 14148.72 |
| mo067 | h | Medio oficial instalador de membranas impermeabilizantes. (mano de obra) | 0.212 | 42789.48 | 9071.37 |
| % | % | Herramientas | 2 % | 230746.46 | 4614.93 |
|  |  | Costes directos |  |  | 235361.39 |
