# Impermeabilización de muro de hormigón en contacto con el terreno, por su cara exterior, con membranas prefabricadas asfálticas

- Propiedad del archivo: CYPE INGENIEROS, S.A.
- Formato: FIEBDC-3/2002
- Ámbito geográfico: Paraguay
- Divisa: PYG
- Costes indirectos: 3.00 %
- Gastos generales: 13.00 %
- Beneficio industrial: 6.00 %
- IVA: 10.00 %

## N Aislamientos e impermeabilizaciones

### NI Impermeabilizaciones

#### NIM Muros en contacto con el terreno

**NIM011** m² Impermeabilización de muro de hormigón en contacto con el terreno, por su cara exterior, con membranas prefabricadas asfálticas.
Impermeabilización de muro de hormigón en contacto con el terreno, por su cara exterior, con membrana prefabricada de betún modificado con elastómero SBS, de 2,5 mm de espesor, con armadura de fieltro de poliéster no tejido de 160 g/m², de superficie no protegida, previa imprimación con emulsión asfáltica aniónica con cargas (rendimiento: 0,5 kg/m²), totalmente adherida al soporte con soplete, colocada con solapes.
Criterio de valoración económica: El precio no incluye la capa antipunzonante.
Incluye: Realización de trabajos auxiliares en la superficie soporte (conformado de ángulos, paso de tubos, etc.). Limpieza y preparación de la superficie. Aplicación de la capa de imprimación. Ejecución de la impermeabilización. Resolución de puntos singulares.
Criterio de medición de proyecto: Superficie medida según documentación gráfica de Proyecto.
Criterio de medición de obra: Se medirá la superficie realmente ejecutada según especificaciones de Proyecto, incluyendo las entregas y los solapes.

| Código | Ud | Descripción | Rendimiento | Precio | Importe |
|---|---|---|---|---|---|
| mt14iea020c | kg | Emulsión asfáltica aniónica con cargas. (material) | 0.500 | 33950.00 | 16975.00 |
| mt14lba010c | m² | Membrana prefabricada de betún modificado con elastómero SBS, de 2,5 mm de espesor, masa nominal 3 kg/m², con armadura de fieltro de poliéster no tejido de 160 g/m², de superficie no protegida. (material) | 1.100 | 57015.00 | 62716.50 |
| op00sop010 |  | Soplete para soldadura de membranas prefabricadas asfálticas. | 1.000 | 0.00 | 0.00 |
| mo029 | h | Oficial instalador de membranas impermeabilizantes. (mano de obra) | 0.203 | 66739.25 | 13548.07 |
| mo067 | h | Medio oficial instalador de membranas impermeabilizantes. (mano de obra) | 0.203 | 42789.48 | 8686.26 |
| % | % | Herramientas | 2 % | 101925.83 | 2038.52 |
|  |  | Costes directos |  |  | 103964.35 |
