# Aislamiento térmico reflexivo de pisos flotantes

- Propiedad del archivo: CYPE INGENIEROS, S.A.
- Formato: FIEBDC-3/2002
- Ámbito geográfico: Paraguay
- Divisa: PYG
- Costes indirectos: 3.00 %
- Gastos generales: 13.00 %
- Beneficio industrial: 6.00 %
- IVA: 10.00 %

## N Aislamientos e impermeabilizaciones

### NR Aislamientos térmicos reflexivos

#### NRL Pisos flotantes

**NRL010** m² Aislamiento térmico reflexivo de pisos flotantes.
Aislamiento térmico reflexivo de pisos flotantes, formado por complejo multicapa, de 80 mm de espesor total, con, una resistencia térmica intrínseca (sin cámara de aire) de 0,36 m²K/W y una conductividad térmica de 0,036 W/(mK), simplemente apoyado. Incluso cinta autoadhesiva para sellado de juntas.
Incluye: Limpieza y preparación de la superficie soporte. Replanteo y corte del aislamiento. Colocación del aislamiento. Sellado de juntas.
Criterio de medición de proyecto: Superficie medida según documentación gráfica de Proyecto.
Criterio de medición de obra: Se medirá la superficie realmente ejecutada según especificaciones de Proyecto.

| Código | Ud | Descripción | Rendimiento | Precio | Importe |
|---|---|---|---|---|---|
| mt16arw010biQ | m² | Complejo multicapa, compuesto de panel rígido de poliestireno extruido de 40 mm de espesor, revestido por una de sus caras con dos láminas de poliéster metalizado con armadura, cuatro capas de guata de poliéster de 80 g/m², una capa de espuma de polietileno, ocho hojas reflectantes intermedias y cinco capas de espuma de polietileno de 1 mm de espesor, de 80 mm de espesor total, con, una resistencia térmica intrínseca (sin cámara de aire) de 0,36 m²K/W y una conductividad térmica de 0,036 W/(mK), suministrado en paneles de 1,20x1,25 m. (material) | 1.100 | 539700.00 | 593670.00 |
| mt16arw100a | m | Cinta autoadhesiva, de aluminio, con adhesivo acrílico, de 0,03 mm de espesor y 50 mm de ancho, para sellado de juntas. (material) | 0.450 | 7928.00 | 3567.60 |
| mo054 | h | Oficial instalador de aislamientos. (mano de obra) | 0.125 | 68578.53 | 8572.32 |
| mo101 | h | Medio oficial instalador de aislamientos. (mano de obra) | 0.063 | 42789.48 | 2695.74 |
| % | % | Herramientas | 2 % | 608505.66 | 12170.11 |
|  |  | Costes directos |  |  | 620675.77 |
