# Aislamiento térmico reflexivo de pisos flotantes

- Propiedad del archivo: CYPE INGENIEROS, S.A.
- Formato: FIEBDC-3/2002
- Ámbito geográfico: Paraguay
- Divisa: PYG
- Costes indirectos: 3.00 %
- Gastos generales: 13.00 %
- Beneficio industrial: 6.00 %
- IVA: 10.00 %

## N Aislamientos e impermeabilizaciones

### NR Aislamientos térmicos reflexivos

#### NRL Pisos flotantes

**NRL010** m² Aislamiento térmico reflexivo de pisos flotantes.
Aislamiento térmico reflexivo de pisos flotantes, formado por complejo multicapa, de 8 mm de espesor total, con, una resistencia térmica intrínseca (sin cámara de aire) de 1,33 m²K/W y una conductividad térmica de 0,023 W/(mK), simplemente apoyado. Incluso cinta autoadhesiva para sellado de juntas.
Incluye: Limpieza y preparación de la superficie soporte. Replanteo y corte del aislamiento. Colocación del aislamiento. Sellado de juntas.
Criterio de medición de proyecto: Superficie medida según documentación gráfica de Proyecto.
Criterio de medición de obra: Se medirá la superficie realmente ejecutada según especificaciones de Proyecto.

| Código | Ud | Descripción | Rendimiento | Precio | Importe |
|---|---|---|---|---|---|
| mt16arw010deh | m² | Complejo multicapa, compuesto de una capa de espuma de polietileno, una lámina de aluminio con tratamiento anticorrosión, un film alveolar de polietileno y una lámina de polietileno de baja densidad (LDPE), de 8 mm de espesor total, con, una resistencia térmica intrínseca (sin cámara de aire) de 1,33 m²K/W y una conductividad térmica de 0,023 W/(mK), suministrado en rollos de 1,20x25 m. (material) | 1.100 | 103846.00 | 114230.60 |
| mt16arw100a | m | Cinta autoadhesiva, de aluminio, con adhesivo acrílico, de 0,03 mm de espesor y 50 mm de ancho, para sellado de juntas. (material) | 0.450 | 7928.00 | 3567.60 |
| mo054 | h | Oficial instalador de aislamientos. (mano de obra) | 0.125 | 68578.53 | 8572.32 |
| mo101 | h | Medio oficial instalador de aislamientos. (mano de obra) | 0.063 | 42789.48 | 2695.74 |
| % | % | Herramientas | 2 % | 129066.26 | 2581.33 |
|  |  | Costes directos |  |  | 131647.59 |
